# Sistemas de señalización de seguridad Sinalux. Niveles superiores e intermedios

- Propiedad del archivo: CONSTRUNARIO
- Formato: FIEBDC-3/2012
- Programa: Construnario Versión 3.51
- Fecha de los precios: 12/09/2023
- Divisa: EUR

**SINALUX** u Sistemas de señalización de seguridad Sinalux. Niveles superiores e intermedios
Sistemas de señalización de seguridad para: Instalación a nivel superior: destinada a todos los usuarios, por lo cual debe ser instalada preferentemente entre los 2m y 2,5m de altura del suelo de forma a que permanezcan siempre visibles ante cualquier obstáculo. Instalación a nivel intermedio; destinada a esclarecer y elucidar los usuarios sobre la forma de utilización de un determinado equipo contra incendio por lo cual dicha información deberá estar instalada lo más cerca posible del equipo y preferentemente a una altura entre los 1,2m e 1,5m del suelo.
