# Equipo estacionario de compactación de residuos de medidas reducidas CEP-1 de Palvi

- Propiedad del archivo: CONSTRUNARIO
- Formato: FIEBDC-3/2012
- Programa: Construnario Versión 3.51
- Fecha de los precios: 13/09/2023
- Divisa: EUR

**CEP1** u Equipo estacionario de compactación de residuos de medidas reducidas CEP-1 de Palvi
- Fuerte compactación. - Mayor volumen de residuo transportado. - Grandes producciones de residuo. - Sistema de cables para retención del residuo en transporte contenedor. - Posibilidad de fabricación de la tolva a medida. - Acción del plato prensor mediante dos cilindros cruzados. - Fijaciones cilindros prensa atornillados. - Grupo electro hidráulico con central extraíble. - Bajo nivel sonoro
