# Banco de vestuario de Lausín y Vicente. Estructura metálica de tubo de acero de 40 x 40 x 2 mm

- Propiedad del archivo: CONSTRUNARIO
- Formato: FIEBDC-3/2012
- Programa: Construnario Versión 3.51
- Fecha de los precios: 18/09/2023
- Divisa: EUR

**BANCVESTU** u Banco de vestuario de Lausín y Vicente. Estructura metálica de tubo de acero de 40 x 40 x 2 mm
Estructura metálica de tubo de acero de 40 x 40 x 2 mm pintada con pintura epoxi y secado al horno en color blanco. Asiento de madera de pino de 1ª calidad formado por cuatro tiras de 80 mm de ancho por 25 mm de grueso y un travesaño de 140 mm de ancho por 25 mm de grueso. Todas las piezas de madera se presentan barnizadas. Longitud: según las especificaciones del cliente. Anchura: 0,35 m / Altura: 0,45 m. Precio por metro lineal.
