# Armario con puerta ciega, referencia EMOX061604PR de Ketxe

- Propiedad del archivo: CONSTRUNARIO
- Formato: FIEBDC-3/2012
- Programa: Construnario Versión 3.51
- Fecha de los precios: 19/09/2023
- Divisa: EUR

**EMOX061604PR** u Armario con puerta ciega, referencia EMOX061604PR de Ketxe
EMOX es la nueva gama de armarios y soluciones monobloc que combina solidez y modularidad. Envolvente en chapa de acero con panel posterior extraíble y posibilidad de montaje de puerta en la parte posterior. Placa de montaje incluida en el suministro y disponible en 27 dimensiones estándar. Base con entrada de cables modular, con placas regulables y junta de poliuretano que permite la entrada de cables manteniendo la estanqueidad.
