# Cerradura electromotorizada con función antipánico, referencia 509X de Klesco

- Propiedad del archivo: CONSTRUNARIO
- Formato: FIEBDC-3/2012
- Programa: Construnario Versión 3.51
- Fecha de los precios: 19/09/2023
- Divisa: EUR

**509X** u Cerradura electromotorizada con función antipánico, referencia 509X de Klesco
Cerradura electromotorizada de bloqueo automático y salida antipánico que nos asegura que la puerta siempre estará bloqueada con llave las 24 horas del día. Mediante la maneta interior, gracias a la función antipánico, se puede desbloquear en cualquier momento y cualquier situación, el desbloqueo automático de la cerradura se realiza mediante el motor integrado tras recibir la correspondiente señal de apertura. Además la cerradura incorpora los siguientes microcontactos: - Pestillo activado - Pestillo en reposo - Manilla interior activada - Leva de disparo activada (puerta cerrada) - Vigilancia de sabotaje de línea - Actuación de cerradura a través de cilindro.
