# Foco proyector LED exterior, Comet de Beneito Faure. Blanco. 40W 220-240V 100º

- Propiedad del archivo: CONSTRUNARIO
- Formato: FIEBDC-3/2012
- Programa: Construnario Versión 3.51
- Fecha de los precios: 20/09/2023
- Divisa: EUR

**2431135B** u Foco proyector LED exterior, Comet de Beneito Faure. Blanco. 40W 220-240V 100º
Comet es un foco proyector LED de exterior que se adapta perfectamente a espacios como terrazas y zonas chill out. Con un haz de luz de 100º, un IK10 y un IP65, Comet es resistente al agua y al polvo, ofrece una buena resistencia contra los impactos externos e incorpora un dimmer TRIAC que permite regular la intensidad de luz en todo momento ajustándose a las necesidades del espacio. Comet ofrece distintas versiones, COMET 40W que tiene una potencia lumínica de 40W, COMET Switch con potencias de 20W y 40W cuenta con la tecnología Switch que permite seleccionar entre distintas temperaturas de color de 2.700K, 3.200K y 4.000K y MINI COMET Switch que también incluye la tecnología Switch y ofrece la regulación de su potencia lumínica entre entre 10W y 20W. Su forma moderna junto con sus relieves y sus acabados mate en blanco, negro, hacen de este aplique una solución decorativa muy elegante que da un toque sofisticado a cualquier ambiente.
