# Mosaico vitreo de teselas circulares Penny Cassian Iridis de Onix Cerámica

- Propiedad del archivo: CONSTRUNARIO
- Formato: FIEBDC-3/2012
- Programa: Construnario Versión 3.51
- Fecha de los precios: 20/09/2023
- Divisa: EUR

**PennyCassianIridis** m2 Mosaico vitreo de teselas circulares Penny Cassian Iridis de Onix Cerámica
El mosaico Penny Cassian Iridis es un mosaico de teselas circulares formato Penny (ø 19 mm - 0, 75”) de color gris claro en acabado brillo con detalles de ópalo. Un diseño de aspecto nacarado en tonos neutros perfecto para revestir cualquier estancia incluso piscinas.
