# Placa de Inducción Booster con frontal biselado y paellero de 300 mm de Nodor

- Propiedad del archivo: CONSTRUNARIO
- Formato: FIEBDC-3/2012
- Programa: Construnario Versión 3.51
- Fecha de los precios: 20/09/2023
- Divisa: EUR

**2160BK** u Placa de Inducción Booster con frontal biselado y paellero de 300 mm de Nodor
Control Táctil Independiente Para Cada Zona 9 Niveles de Potencia Regulables + Booster Detector de Recipientes Autodesconexión de Seguridad Bloqueo de Seguridad Temporizador independiente para cada zona de cocción de hasta 99 min Avisador Acústico Indicadores de Calor Residual Potencia Nominal Máx. 7,2 kW Frontal y laterales biselados
