# Contador de agua de chorro único de Fecosan

- Propiedad del archivo: CONSTRUNARIO
- Formato: FIEBDC-3/2012
- Programa: Construnario Versión 3.51
- Fecha de los precios: 21/09/2023
- Divisa: EUR

**CONAGCH** u Contador de agua de chorro único de Fecosan
- Contador de gran precisión para determinar el consumo individual de los abonados. - Esfera giratoria. Montaje horizontal o vertical. - Transmisión magnética entre la turbina y el totalizador, obteniendo así una estanqueidad perfecta. - ISO-4064 Clase B - Homologación CEE
