# Cerradura de sobreponer, referencia 33-6 de JIS. Dos vueltas de pestillo

- Propiedad del archivo: CONSTRUNARIO
- Formato: FIEBDC-3/2012
- Programa: Construnario Versión 3.51
- Fecha de los precios: 22/09/2023
- Divisa: EUR

**336JIS** u Cerradura de sobreponer, referencia 33-6 de JIS. Dos vueltas de pestillo
Modelo no reversible: mano derecha o izquierda 3 llaves de alpaca ref. nº 2 Cilindro fijo de 52mm o Cilindro graduable para puertas de 35 a 80mm Acabado: PINTADO DORADO
