# Caja fuerte anclada a suelo y pared construida en chapa de acero F-111 laminada en frío de Soler Seguridad

- Propiedad del archivo: CONSTRUNARIO
- Formato: FIEBDC-3/2012
- Programa: Construnario Versión 3.51
- Fecha de los precios: 02/10/2023
- Divisa: EUR

**CAJASUPE** u Caja fuerte anclada a suelo y pared construida en chapa de acero F-111 laminada en frío de Soler Seguridad
Caja fuerte anclada a suelo y pared construida en chapa de acero F-111 laminada en frío, formada por un doble cuerpo, uno exterior de espesor 3 mm y otro interior de espesor 2 mm, entre los cuales se encuentra una pared de defensa de 42 mm, compuesta por una masa conglomerada refractaria de alta resistencia «IMPACT», a la cual se le añade un conjunto de agujas de acero distribuidas estratégicamente, proporcionándole una mayor solidez y resistencia a los ataques físicos. Dicha serie ha sido homologada por el Laboratorio «L G A I» con un grado de Resistencia III, según Norma Europea EN 1143-1-97. La puerta va montada sobre un doble juego de bisagras exteriores que pivotan sobre dos cojinetes auto lubricados, permitiendo una apertura a 180º hacia el sentido derecho. Sistema de cierre: Está compuesto por un mecanismo de pestillos cilíndricos de Ø 23 mm, bañados al cromo, accionados por una cerradura de alta seguridad anti-manipulación de siete borjas accionadas por una llave modelo SOLER de perfil especial, construida en acero inoxidable y bloqueados por una cerradura secreto de numeración de discos accionada por un mando Antiespía, permitiendo un millón de combinaciones. Protegiendo los mecanismos de cierre se incorporan dos placas de aleación especial, antitaladro y resistentes al fuego (soplete). En la parte interior de la puerta (lado bisagras), incorpora un perfil de acero aleado, impidiendo la extracción de la puerta en caso de ataque al conjunto de bisagras. Acabados: Pintura de poliuretano texturada de color Gris Ral 7032 y mecanismos exteriores cromados. Distribución interior: dispone de estantes metálicos para la ubicación de munición y armas cortas. Preparadas para su anclaje al suelo y pared.
