# Perforadora modelo PK-85TA para la ejecución de pilotes de hélice continua (CFA) o compactación de Llamada

- Propiedad del archivo: CONSTRUNARIO
- Formato: FIEBDC-3/2012
- Programa: Construnario Versión 3.51
- Fecha de los precios: 02/10/2023
- Divisa: EUR

**PK85TA** u Perforadora modelo PK-85TA para la ejecución de pilotes de hélice continua (CFA) o compactación de Llamada
Perforadora Llamada modelo PK-85TA para la ejecución de pilotes de hélice continua (CFA) o compactación, de máx. 19m de profundidad y con diámetros comprendidos entre Ø300mm y Ø800mm. Esta máquina se distingue de sus competidoras por su reducido peso, pequeño tamaño (ideal para trabajar en espacios de dimensiones reducidas), su gran estabilidad, alto rendimiento, y facilidad de puesta en orden de trabajo.
