# Válvula Inbal para protección contra incendios de Copersa

- Propiedad del archivo: CONSTRUNARIO
- Formato: FIEBDC-3/2012
- Programa: Construnario Versión 3.51
- Fecha de los precios: 02/10/2023
- Divisa: EUR

**VALINBAL** u Válvula Inbal para protección contra incendios de Copersa
Las válvulas Inbal suponen un hito en el diseño conceptual de válvulas automáticas para el control del agua. Desarrolladas a partir de unos principios básicos, carecen de las limitaciones de la mano humana y que caracterizan a las válvulas de control convencionales, como las accionadas por clapeta, enganche o diafragma. El principal concepto que llevó al desarrollo de la válvula Inbal fue el de “sin partes mecánicas móviles”, una característica importante en los sistemas de protección contra incendios, en los que el funcionamiento fiable es el primer criterio de selección de los equipos y en especial de las válvulas de control.
