# Grupo electrógeno Power Products T9KM de SDMO. Motor MITSUBISHI. Alternador del KOHLER. Tensión (V): 230 monofásico

- Propiedad del archivo: CONSTRUNARIO
- Formato: FIEBDC-3/2012
- Programa: Construnario Versión 3.51
- Fecha de los precios: 06/10/2023
- Divisa: EUR

**T9KM** u Grupo electrógeno Power Products T9KM de SDMO. Motor MITSUBISHI. Alternador del KOHLER. Tensión (V): 230 monofásico
Marca motor MITSUBISHI Tipo motor S3L2-SD Clase de realizaciones G1 Frecuencia (Hz) 50 Hz Tensión (V) 230 monofásico Cuadro de mando APM303
