# Grupo electrógeno Power Products K16H de SDMO. Motor MITSUBISHI. Alternador del KOHLER. Tensión (V): 400/230

- Propiedad del archivo: CONSTRUNARIO
- Formato: FIEBDC-3/2012
- Programa: Construnario Versión 3.51
- Fecha de los precios: 06/10/2023
- Divisa: EUR

**K16H** u Grupo electrógeno Power Products K16H de SDMO. Motor MITSUBISHI. Alternador del KOHLER. Tensión (V): 400/230
Marca motor KOHLER KDI Tipo motor KDW1003-H Clase de realizaciones G2 Frecuencia (Hz) 50 Hz Tensión (V) 400/230 Cuadro de mando APM303
