# Lavabo moldeo Epsilon de Coycama. Carga mineral de resina con recubrimiento de poliuretano acrílico

- Propiedad del archivo: CONSTRUNARIO
- Formato: FIEBDC-3/2012
- Programa: Construnario Versión 3.51
- Fecha de los precios: 10/10/2023
- Divisa: EUR

**EPSILON** u Lavabo moldeo Epsilon de Coycama. Carga mineral de resina con recubrimiento de poliuretano acrílico
Opciones: La posición del toallero puede ser en el lateral derecho o en la esquina derecha. En la medida de 120 puede ser doble toallero en ambas esquinas. Opción sin taladro grifo. Opción rebosadero.
