# Cubiertas automáticas para piscinas Benchmount Toptrack de Capcovers

- Propiedad del archivo: CONSTRUNARIO
- Formato: FIEBDC-3/2012
- Programa: Construnario Versión 3.51
- Fecha de los precios: 10/10/2023
- Divisa: EUR

**Benchmount** u Cubiertas automáticas para piscinas Benchmount Toptrack de Capcovers
Los raíles y el mecanismo van sobre el coronamiento de la piscina. El motor y el enrollador se pueden ocultar bajo un banco de material resistente al exterior. Ventaja para piscinas ya construidas a las que se quiera alargar su periodo de baños y evitar su deterioro.
