# Caldera de biomasa modelo Fire de Absorsistem. Potencia térmica útil: de 29 a 65 kW

- Propiedad del archivo: CONSTRUNARIO
- Formato: FIEBDC-3/2012
- Programa: Construnario Versión 3.51
- Fecha de los precios: 17/10/2023
- Divisa: EUR

**FIRE** u Caldera de biomasa modelo Fire de Absorsistem. Potencia térmica útil: de 29 a 65 kW
La calderas de Biomasa Fire son generadoras de calor de acero, alimentadas con leña, de llama invertida, aptas para calentar agua hasta 90ºC
