# Sistema de cerramiento acristalado deslizante y giratorio Nuda de Gaviota. Sin perfiles verticales

- Propiedad del archivo: CONSTRUNARIO
- Formato: FIEBDC-3/2012
- Programa: Construnario Versión 3.51
- Fecha de los precios: 20/10/2023
- Divisa: EUR

**NUDA** m2 Sistema de cerramiento acristalado deslizante y giratorio Nuda de Gaviota. Sin perfiles verticales
Sin per?les verticales que proporciona un excelente aislamiento térmico y acústico. Se distingue por: • Sistema de rodamientos en guía superior mediante un mecanismo de desplazamiento horizontal, con doble rodamiento de fácil deslizamiento. • Guía inferior de dos tipos: sobrepuesta y embutida. • Sistema de agrupación de paneles mediante clipaje de las hojas. • Sistema de apertura intermedia que permite una ventilación controlada. • Perfil de hoja único tanto para vidrio de 8 mm como para vidrio de 10 mm. • Reduce los gastos en climatización. • Posibilidades geométricas sobre cualquier ángulo entre 90º y 180º.
