# Toldo con sistema de brazo abatible o store modelo Solaris de Gaviota

- Propiedad del archivo: CONSTRUNARIO
- Formato: FIEBDC-3/2012
- Programa: Construnario Versión 3.51
- Fecha de los precios: 20/10/2023
- Divisa: EUR

**SOLARIS** m2 Toldo con sistema de brazo abatible o store modelo Solaris de Gaviota
Es la solución perfecta para la instalación en cualquier tipo de balcón o baranda. Ofrece la posibilidad de conseguir un efecto cortina si se fija en posición vertical. Se distingue por: • Distintas posibilidades de ángulo brazo. • Cuidada estética en todos sus componentes. • Facilidad de instalación.
