# Downlight empotrable de techo con distribución simétrica de la luz modelo Tekno de Rovasi

- Propiedad del archivo: CONSTRUNARIO
- Formato: FIEBDC-3/2012
- Programa: Construnario Versión 3.51
- Fecha de los precios: 25/10/2023
- Divisa: EUR

**TEKNO** u Downlight empotrable de techo con distribución simétrica de la luz modelo Tekno de Rovasi
Pequeños downlights empotrables de techo con distribución simétrica de la luz para lograr una iluminación de trabajo, acento o general eficaz. Diseño circular con versiones fijas y orientables [ ajustables hasta 25º]. Aro de aluminio inyectado pintado en polvo disponible en distintos colores, RAL personalizado bajo pedido. Accesorios decorativos disponibles. Accesorio para incrementar el indice de protección a IP44 bajo techo disponibe para determinadas referencias. Esta línea incluye luminarias con reflector antideslumbrante. Driver remoto incluido. Accesorios eléctrónicos para el control de la luz: DALI/DSI, corte de fase o 0-10V/ 1-10V. Kit de emergencia como opción Gestión pasiva de la temperatura: disipación térmica mediante disipador de aluminio. Instalación en techo con muelles de fijación para un montaje fácil. Aplicaciones recomendadas: tiendas, hoteles, restaurantes, viviendas e instalaciones similares.
