# Rejila aireadora para puerta modelo 461 de Systemair. Espesor de puerta: 30 a 54 mm

- Propiedad del archivo: CONSTRUNARIO
- Formato: FIEBDC-3/2012
- Programa: Construnario Versión 3.51
- Fecha de los precios: 26/10/2023
- Divisa: EUR

**461SYS** u Rejila aireadora para puerta modelo 461 de Systemair. Espesor de puerta: 30 a 54 mm
Fabricado de perfiles de aluminio AlMgSi 0,5 (según EN 12010-2) • Acabado: anodizado natural o bronce (20 micras) o termolacado en todos los colores RAL (60 a 80 micras) • Rejilla discreta con contramarco prevista de tornillos para su colocación Fijación • Tornillos incluidos Dimensiones • Espesor de puerta: 30 a 54 mm • Anchura máxima (en 1 pieza): 800mm Opciones • A pedido: marco para espesor de 54 a 80 mm
