# Secador de manos Mini Jet Dryer de Thermex. Mínimo Presión sonora a 3 metros [dB(A)]: 72

- Propiedad del archivo: CONSTRUNARIO
- Formato: FIEBDC-3/2012
- Programa: Construnario Versión 3.51
- Fecha de los precios: 31/10/2023
- Divisa: EUR

**MINIJETDRYER** u Secador de manos Mini Jet Dryer de Thermex. Mínimo Presión sonora a 3 metros [dB(A)]: 72
Ancho del embalaje [mm] 343 Profundidad de embalaje [mm] 192 Altura del embalaje [mm] 208 Peso neto [kg] 3 Peso bruto [kg] 4
