# AEC-XLT57M. Cable detector tipo XLT L <1.519 m tú pr/al. 57 ºC con cable fiador - AEC-XLT57M. Cable detector XLT L <1.519 m tú pr/al. 57 ºC con cable fiador Aguilera

- Propiedad del archivo: CONSTRUNARIO
- Formato: FIEBDC-3/2012
- Programa: Construnario Versión 3.51
- Fecha de los precios: 14/11/2023
- Divisa: EUR

**AEC-XLT57M** u AEC-XLT57M. Cable detector tipo XLT L <1.519 m tú pr/al. 57 ºC con cable fiador - AEC-XLT57M. Cable detector XLT L <1.519 m tú pr/al. 57 ºC con cable fiador Aguilera
Precio: 19.60
Cable detector tipo XLT L <1.519 m t? pr/al. 57 ?C con cable fiador de Aguilera Electrónica.
