# Bombillo+llave C5-8-16 con conector, referencia AE/C5-LL4 de Aguilera - Equipos complementarios Aguilera

- Propiedad del archivo: CONSTRUNARIO
- Formato: FIEBDC-3/2012
- Programa: Construnario Versión 3.51
- Fecha de los precios: 14/11/2023
- Divisa: EUR

**AEC5_LL4** u Bombillo+llave C5-8-16 con conector, referencia AE/C5-LL4 de Aguilera - Equipos complementarios Aguilera
Precio: 17.00
Bombillo+llave C5-8-16 con conector, referencia AE/C5-LL4 de Aguilera
