# Detector industrial Tª IP65 A2 (54-70ºC), referencia AE/DT-TMP2DA2 de Aguilera - Detectores Aguilera

- Propiedad del archivo: CONSTRUNARIO
- Formato: FIEBDC-3/2012
- Programa: Construnario Versión 3.51
- Fecha de los precios: 14/11/2023
- Divisa: EUR

**AEDT_TMP2DA2** u Detector industrial Tª IP65 A2 (54-70ºC), referencia AE/DT-TMP2DA2 de Aguilera - Detectores Aguilera
Precio: 347.67
Detector industrial Tª IP65 A2 (54-70ºC), referencia AE/DT-TMP2DA2 de Aguilera
