# AE/GI-ES404. Tarjeta de ampliación 4 sensores - AE/GI-ES404. Tarjeta de ampliación 4 sensores Aguilera

- Propiedad del archivo: CONSTRUNARIO
- Formato: FIEBDC-3/2012
- Programa: Construnario Versión 3.51
- Fecha de los precios: 14/11/2023
- Divisa: EUR

**AEGI-ES404** u AE/GI-ES404. Tarjeta de ampliación 4 sensores - AE/GI-ES404. Tarjeta de ampliación 4 sensores Aguilera
Precio: 110.50
Tarjeta de ampliación 4 sensores de Aguilera Electrónica.
