# AE/GI-SE138PE. Detector ATEX 4-20mA con salida relé (acetileno) - AE/GI-SE138PE. Detector ATEX 4-20mA con salida relé (acetileno) Aguilera

- Propiedad del archivo: CONSTRUNARIO
- Formato: FIEBDC-3/2012
- Programa: Construnario Versión 3.51
- Fecha de los precios: 14/11/2023
- Divisa: EUR

**AEGI-SE138PE** u AE/GI-SE138PE. Detector ATEX 4-20mA con salida relé (acetileno) - AE/GI-SE138PE. Detector ATEX 4-20mA con salida relé (acetileno) Aguilera
Precio: 904.00
Detector ATEX 4-20mA con salida relé (acetileno) de Aguilera Electrónica.
