# Zócalo para detectores algorítmicos, referencia AE/SA-ZB2 de Aguilera - AE/SA-OP. Detector óptico Aguilera

- Propiedad del archivo: CONSTRUNARIO
- Formato: FIEBDC-3/2012
- Programa: Construnario Versión 3.51
- Fecha de los precios: 14/11/2023
- Divisa: EUR

**AESA-ZB2** u Zócalo para detectores algorítmicos, referencia AE/SA-ZB2 de Aguilera - AE/SA-OP. Detector óptico Aguilera
Precio: 3.36
Zócalo fabricado en ABS de Aguilera Electrónica, reciclable con contactos arandelas y tuercas, para conexión de los cables, en acero inoxidable. Permiten el intercambio de todos los detectores algorítmicos.
