# AETP4-F2-1050. TITANUS PRO-SENS® TP4 - sens. módulo1 0.1% módulo2 0.5% - ambiente frigorífico - AETP4-F2-1050. TITANUS PRO-SENS® TP4 - sens. módulo1 0.1% módulo2 0.5% - ambiente frigorífico Aguilera

- Propiedad del archivo: CONSTRUNARIO
- Formato: FIEBDC-3/2012
- Programa: Construnario Versión 3.51
- Fecha de los precios: 14/11/2023
- Divisa: EUR

**AETP4-F2-1050** u AETP4-F2-1050. TITANUS PRO-SENS® TP4 - sens. módulo1 0.1% módulo2 0.5% - ambiente frigorífico - AETP4-F2-1050. TITANUS PRO-SENS® TP4 - sens. módulo1 0.1% módulo2 0.5% - ambiente frigorífico Aguilera
Precio: 4210.00
TITANUS PRO-SENS® TP4 - sensibilidad módulo 1 0.1% módulo 2 0.5% - ambiente frigorífico de Aguilera Electrónica.
