# AETP5-2-1050. TITANUS PRO-SENS® TP5 de 2 módulos de detección. Modulo 1 0,1% de sensibilidad. Modulo 2 0,1% de sensibilidad. - AETP5-2-1050. TITANUS PRO-SENS® TP5 - sens. módulo1 0.1% módulo2 0.5%

- Propiedad del archivo: CONSTRUNARIO
- Formato: FIEBDC-3/2012
- Programa: Construnario Versión 3.51
- Fecha de los precios: 14/11/2023
- Divisa: EUR

**AETP5-2-1050** u AETP5-2-1050. TITANUS PRO-SENS® TP5 de 2 módulos de detección. Modulo 1 0,1% de sensibilidad. Modulo 2 0,1% de sensibilidad. - AETP5-2-1050. TITANUS PRO-SENS® TP5 - sens. módulo1 0.1% módulo2 0.5% Aguilera
Precio: 3921.09
TITANUS PRO-SENS® TP5 de 2 módulos de detección. Modulo 1 0,1% de sensibilidad de Aguilera Electrónica.
