# Flash EN 54-23 para montaje en techo (base alta incluida), referencia AE/V-AFLXC1 de Aguilera - AE/V-AFLXC1. Flash EN 54-23 para montaje en techo (base alta incluida) Aguilera

- Propiedad del archivo: CONSTRUNARIO
- Formato: FIEBDC-3/2012
- Programa: Construnario Versión 3.51
- Fecha de los precios: 14/11/2023
- Divisa: EUR

**AEV-AFLXC1** u Flash EN 54-23 para montaje en techo (base alta incluida), referencia AE/V-AFLXC1 de Aguilera - AE/V-AFLXC1. Flash EN 54-23 para montaje en techo (base alta incluida) Aguilera
Precio: 69.00
Flash EN 54-23 para montaje en techo (base alta incluida) de Aguilera Electrónica.
