# AEX/ADTDL6. Sistema baja presión directo para HFC227 y Novec 1230 capacidad 6,7 L - AEX/ADTDL6. Sistema baja presión directo para HFC227 y Novec 1230 capacidad 6,7 L Aguilera

- Propiedad del archivo: CONSTRUNARIO
- Formato: FIEBDC-3/2012
- Programa: Construnario Versión 3.51
- Fecha de los precios: 14/11/2023
- Divisa: EUR

**AEXADTDL6** u AEX/ADTDL6. Sistema baja presión directo para HFC227 y Novec 1230 capacidad 6,7 L - AEX/ADTDL6. Sistema baja presión directo para HFC227 y Novec 1230 capacidad 6,7 L Aguilera
Precio: 471.22
Sistema baja presión directo para HFC227 y Novec 1230 capacidad 6,7 L de Aguilera Electrónica.
