# AE/IS-DOPH. Detector óptico intrínsecamente seguro UV/IR2 Exd ATEX - Detectores Aguilera

- Propiedad del archivo: CONSTRUNARIO
- Formato: FIEBDC-3/2012
- Programa: Construnario Versión 3.51
- Fecha de los precios: 14/11/2023
- Divisa: EUR
- Código: aguilera-ele

**UAGUAE_IS-DOPH** u AE/IS-DOPH. Detector óptico intrínsecamente seguro UV/IR2 Exd ATEX - Detectores Aguilera
Detector óptico de humos de Aguilera Electrónica. Certificado IS con doble LED para visualización 360º. Diseño elegante de perfil bajo. Incluye salida de indicador remoto que se activa al entrar el detector en alarma, con esta salida se podrán activar equipos secundarios como pilotos indicadores o bases de relé. Alimentación (Voltaje): 15 - 30V DC, consumo en reposo: 50uA, consumo en alarma: 40mA, grado de protección: IP42.

| Código | Ud | Descripción | Rendimiento | Precio | Importe |
|---|---|---|---|---|---|
| AEIS-DOPH | u | AE/IS-DOPH. Detector óptico intrínsecamente seguro UV/IR2 Exd ATEX (material) | 1.000 | 184 | 184.00 |
| PMAT4 | u | Pequeño material eléctrico (material) | 10.000 | 1.4 | 14.00 |
| AEIS-BH | u | AE/IS-BH. Zócalos detectores seguros (material) | 1.000 | 19 | 19.00 |
| MOC003b | h | Oficial 1ª electricista (mano de obra) | 0.700 | 19.25 | 13.48 |
|  |  | Costes directos |  |  | 230.48 |

## Recursos

**AEIS-DOPH** u AE/IS-DOPH. Detector óptico intrínsecamente seguro UV/IR2 Exd ATEX
Detector óptico intrínsecamente seguro UV/IR2 Exd ATEX de Aguilera Electrónica.

**AEIS-BH** u AE/IS-BH. Zócalos detectores seguros
Zócalos detectores seguros de Aguilera Electrónica.
