# Cilindro autónomo FK-5-1-12 de 150 L, referencia AEX/FK150 de Aguilera - Sistemas autónomos de 120 a 240 l Aguilera

- Propiedad del archivo: CONSTRUNARIO
- Formato: FIEBDC-3/2012
- Programa: Construnario Versión 3.51
- Fecha de los precios: 14/11/2023
- Divisa: EUR

**AEXFK150** u Cilindro autónomo FK-5-1-12 de 150 L, referencia AEX/FK150 de Aguilera - Sistemas autónomos de 120 a 240 l Aguilera
Precio: 3502.00
Cilindros de alta presión, fabricados en acero aleado tratado térmicamente soldados (según Directiva Europea 84/525/CEE). Marcado p . Presión de trabajo de 25 bar, temperatura de servicio de -20ºC a +50ºC, pintados en color rojo (RAL 3002). Equipadas con: • Válvula de descarga 2 1/2? con solenoide incorporada. Certi?cada CE y VdS. • Actuador Manual. Certi?cado CE y VdS. • Manómetro con presostato. Certi?cado CE y VdS. • Herrajes para ?jación a pared. • Caperuza de protección para transporte.
