# Onduline® Fijaciones: Fijación PIR UTR 60 de 95 mm - Soporte hormigon y cerámico

- Propiedad del archivo: CONSTRUNARIO
- Formato: FIEBDC-3/2012
- Programa: Construnario Versión 3.51
- Fecha de los precios: 23/11/2023
- Divisa: EUR

**OND_PIR_FIJ01** u Onduline® Fijaciones: Fijación PIR UTR 60 de 95 mm - Soporte hormigon y cerámico
Precio: 0.30
Fijación mecánica para la sujección del aislamiento PIR UTR 60 a soporte de la cubierta, Fijación PIR UTR 60 de 95 mm. Anclaje universal por golpeo, apropiado para todo tipo de sustratos (A,B,C,D,E) adecuado segun ÖNORM B 6400. Profundidad de empotrado, clavo de acero sólido, elemento de inyeccion plastica para reducir puentes térmicos, reduccion del tiempo de taladro. Declaracion ambienta de producto EPD y ETA 11/0192.
