# Soldadora manguitos electrosoldables ELEKTRA 315 Polysan/Wefatherm, diámetros 20-315 mm

- Propiedad del archivo: CONSTRUNARIO
- Formato: FIEBDC-3/2012
- Programa: Construnario Versión 3.51
- Fecha de los precios: 03/01/2024
- Divisa: EUR

**505536** u Soldadora manguitos electrosoldables ELEKTRA 315 Polysan/Wefatherm, diámetros 20-315 mm
Soldadora ""polivalente"" para la fusión de accesorios electrosoldables a baja tensión (8 ÷ 48 V) utilizables para el transporte de gas, agua y otros líquidos bajo presión. Características: - Tipo de unión: Termofusión por electrofusión. - Para tuberías PP-R y PP-RCT. - Equipamiento de serie: · Conectores universales (para Ø 4,0 y 4,7 mm). · Escáner de lectura del código de barras. · Caja de transporte. · Raspador manual. - Accesorios opcionales: RITMO Transfer (software de gestión de datos y cable de conexión), impresora serial portátil y adaptador DB9M-USB. - Complementos: Manguitos electrosoldables V502938, V502940, V502942, V502944, V502946, V502948, V502950, V502952, V502954, V502956, 582932, 582934, 582936 y 582938. - Rango de trabajo: 20 ÷ 315 mm. - Alimentación: 110 V o 230 V monofásica 50/60 Hz. - Potencia máxima absorbida: 4.000 W. - Máx. corriente absorbida: 100 A. - Corriente soldadura duty cycle 60%: 60 A. - Memoria: 500 ciclos. - Grado de protección: IP 54. - Materiales: HDPE, PP, PP-R. - Dimensiones soldadora: 263x240x300 mm. Dimensiones caja de transporte: 405x285x340 mm. - Peso: 16 Kg. - Sistema conforme con UNE-EN ISO 15874. Precio a consultar.
