# Enlace desmontable macho PP-RCT/latón Polysan/Wefatherm, diámetro 32 x 1"

- Propiedad del archivo: CONSTRUNARIO
- Formato: FIEBDC-3/2012
- Programa: Construnario Versión 3.51
- Fecha de los precios: 03/01/2024
- Divisa: EUR

**V245308** u Enlace desmontable macho PP-RCT/latón Polysan/Wefatherm, diámetro 32 x 1"
Precio: 38.88
Accesorio de transición para tubos de polipropileno para instalaciones de agua caliente y fría. Características: - PP-RCT/latón (aleación de cobre y zinc). - Color verde. - Rosca de tornillo según EN 10226 (ISO 7). - ISO 15874 Clase 1/10, 2/10, 4/10, 5/8 bar. - DIN 8077/8078 clase 20°C/10 bar, 70°C/10 bar. - Tipo de unión: Termofusión por inserción (socket). - Complementos: Soldador regulación electrónica 505026, Matriz 503010 y Máquina soldadora PRISMA 505031. - Conforme con UNE-EN ISO 15874.
