# Equipo monomando para ducha modelo Beret 14 de Griferías MR

- Propiedad del archivo: CONSTRUNARIO
- Formato: FIEBDC-3/2012
- Programa: Construnario Versión 3.51
- Fecha de los precios: 05/01/2024
- Divisa: EUR

**76100257** u Equipo monomando para ducha modelo Beret 14 de Griferías MR
Características: - grifería de monomando. - piezas esenciales de funcionamiento en latón. - cartucho cierre cerámico. - rango de distancia entre tomas 130-170 mm. - rango de presiones; - max 10 bares - óptimo entre 1-5 bares. - rociador extraplano acero inox 250 mm. - soporte deslizante para mango. - barra latón cromado min 65 cm. - mango delta 13.
