# Alimentador para Kit Way-Fi, referencia 1570 de Fernax. DIN8 32VDC-2A - de Fermax

- Propiedad del archivo: CONSTRUNARIO
- Formato: FIEBDC-3/2012
- Programa: Construnario Versión 3.51
- Fecha de los precios: 09/01/2024
- Divisa: EUR

**FMX1570** u Alimentador para Kit Way-Fi, referencia 1570 de Fernax. DIN8 32VDC-2A - de Fermax
Precio: 75.00
Alimentador para Kit Way-Fi, referencia 1570 de Fernax. DIN8 32VDC-2A Tecnología: WAY Peso: 0,593 kg Medidas del producto embalado: 19,6x10,7x7 cm Código EAN: 8424299015705
