# 9 VIVIENDAS UNIFAMILIARES PUERTA DE HIERRO - de Fermax

- Propiedad del archivo: CONSTRUNARIO
- Formato: FIEBDC-3/2012
- Programa: Construnario Versión 3.51
- Fecha de los precios: 08/01/2024
- Divisa: EUR
- Código: fermax-elect (09/01/2024)

**P20201127-1** u 9 VIVIENDAS UNIFAMILIARES PUERTA DE HIERRO - de Fermax

| Código | Ud | Descripción | Rendimiento |
|---|---|---|---|
| ENTRADA_GENERAL | u | ENTRADA GENERAL | 9.000 |
| ALARMAS_TECNICAS | u | ALARMAS TÉCNICAS | 9.000 |
| PERSIANAS | u | PERSIANAS | 9.000 |
| CLIMA-VENT-ILU | u | CLIMA-VENTILACIÓN-ILUMINACIÓN | 9.000 |
| ALIMENTACION | u | ALIMENTACIÓN | 9.000 |

## Precios auxiliares

**ENTRADA_GENERAL** u ENTRADA GENERAL
VIDEOPORTERO IP

| Código | Ud | Descripción | Rendimiento |
|---|---|---|---|
| FMX09534 | u | Placa modelo Milo, referencia 9534 de Fermax. Vídeo 1 línea Meet con prox. (material) | 1.000 |
| FMX09543 | u | Caja de empotrar para placa modelo Milo, referencia 9543 de Fermax. 1 línea Meet (material) | 1.000 |
| FMX04813 | u | Alimentador DIN 6 100-240VAC/12VDC-2A, referencia 4813 de Fermax (material) | 1.000 |
| FMX01586 | u | Switch IP 4 puertos Poe, referencia 1586 de Fermax (material) | 1.000 |
| FMX09862 | u | ETHBUS3/Servidor web Busing, referencia 9862 de Fermax (material) | 1.000 |
| FMX09541 | u | Conector caja de empotrar MIO/WIT MEET, referencia 9541 de Fermax (material) | 1.000 |
| FMX14811 | u | Monitor Wit 10" Home aut. Poe blanco Meet, referencia 14811 de Fermax (material) | 1.000 |

**ALARMAS_TECNICAS** u ALARMAS TÉCNICAS

| Código | Ud | Descripción | Rendimiento |
|---|---|---|---|
| FMX07641 | u | KA / Central detección avisos 6E4S, referencia 7641 de Fermax (material) | 1.000 |
| FMX09865 | u | Sin-2H/Sonda inundación 2 h, referencia 9865 de Fermax (material) | 7.000 |
| FMX09867 | u | SIF/Detector de movimiento por infrarrojos empotrar, referencia 9867 de Fermax (material) | 3.000 |
| FMX09866 | u | DTV/Detector de incendios termovelocimétrico, referencia 9866 de Fermax (material) | 1.000 |
| FMX09884 | u | DM-BUS/Detector magnético Busing, referencia 9884 de Fermax (material) | 1.000 |
| FMX09895 | u | Sirena/Sirena sonora y luminosa 12 VDC, referencia 9895 de Fermax (material) | 1.000 |

**PERSIANAS** u PERSIANAS

| Código | Ud | Descripción | Rendimiento |
|---|---|---|---|
| FMX09850 | u | 2E2S/Módulo 2 entradas 2 salidas, referencia 9850 de Fermax (material) | 12.000 |

**CLIMA-VENT-ILU** u CLIMA-VENTILACIÓN-ILUMINACIÓN

| Código | Ud | Descripción | Rendimiento |
|---|---|---|---|
| FMX09851 | u | 4E4S/Módulo 4 entradas 4 salidas, referencia 9851 de Fermax (material) | 1.000 |
| FMX07653 | u | CB-TB / Termostato blanco BAS, referencia 7653 de Fermax (material) | 1.000 |

**ALIMENTACION** u ALIMENTACIÓN

| Código | Ud | Descripción | Rendimiento |
|---|---|---|---|
| FMX07666 | u | BF2B / Alimentador 12VDC 0,5A Backup, referencia 7666 de Fermax (material) | 1.000 |
| FMX09836 | u | BF22/Alimentador 12 VDC 1A DIN-4, referencia 9836 de Fermax (material) | 2.000 |

## Recursos

**FMX01586** u Switch IP 4 puertos Poe, referencia 1586 de Fermax
DESCRIPCIÓN
Este switch cumple con el standard IEEE 802.3af/at.
Proporciona alimentación a dispositivos IP que cumplan este standard, a través de alguno de sus 4 puertos PoE.
Los puertos UP LINK se utilizan para interconexión con otros dispositivos de la red.
Los diodos LED incorporados en cada puerto indican el estado de funcionamiento.
La tecnologia PoE permite reducir costes de instalación al evitar la necesidad de alimentar los dispositivos mediante alimentación externa.
Código EAN: 8424299015866

**FMX04813** u Alimentador DIN 6 100-240VAC/12VDC-2A, referencia 4813 de Fermax
Se emplea para alimentar los diferentes equipos de una instalación de Fermax.
Construidos en material autoextinguible VO.
Incluyen un juego de tapas para proteger los terminales de conexión.
Formato carril DIN-10 para facilitar su instalación en el interior de una caja de equipos eléctricos, o bien, se pueden atornillar directamente sobre la pared.
ESPECIFICACIONES TÉCNICAS
Dimensiones DIN 6: 105x 90 x60 mm
Tensión de entrada: 100-240 Vac
Tensión de salida: 12 Vdc
Corriente de salida: 2A
Protección entrada: PTC y fusible de 2,3A
Protección salidas: Limitación electrónica para sobrecarga y cortocircuito
Frecuencia de entrada: 50-60 Hz
Dispone de dos leds indicadores de funcionamiento:
- Led ON encendido: indica que el alimentador está en funcionamiento.
- Led OVERLOAD encendido: indica máxima corriente excedida, (será necesario disminuir la carga de la instalación o añadir alimentador/es adicional/es).
- Led ON+OVERLOAD parpadeando: indica cortocircuito.
Peso: 0,300 kg
Medidas del producto embalado: 11x9,5x6,5 cm
EAN 13: 8424299048130
Código EAN: 8424299048130

**FMX07641** u KA / Central detección avisos 6E4S, referencia 7641 de Fermax
Código EAN: 8424299076416

**FMX07653** u CB-TB / Termostato blanco BAS, referencia 7653 de Fermax
Teclados especí?cos para el control zoni?cado de clima con pulsadores capacitivos. Versiones T, TL, TRMD y TLV: • El termostato versión T no dispone de pulsador alguno y sólo puede ser gestionado de forma externa, desde pantalla o monitor domótico. • Las versiones TL y TRMD disponen de pulsadores no con?gurables para el control de clima: TL: on/off, frío, calor, subir temperatura consigna, bajar temperatura consigna. TRMD: on/off, frío, calor, +velocidad, -velocidad, subir temperatura consigna, bajar temperatura consigna y menú. • La versión TLV dispone de pulsadores con?gurables por programación para un control personalizado de elementos de la estancia.
Código EAN: 8424299076539

**FMX07666** u BF2B / Alimentador 12VDC 0,5A Backup, referencia 7666 de Fermax
Código EAN: 8424299076669

**FMX09534** u Placa modelo Milo, referencia 9534 de Fermax. Vídeo 1 línea Meet con prox
PLACA DE VIDEO 1L MEET disponible en dos versiones diferentes: con lector de proximidad Mifare o sin lector.
ESPECIFICACIONES
• Perfil de aluminio
• Cristal templado
• Cámara color de alta definición
• Bajo consumo
• Rango de funcionamiento extendido
• Plataforma modular basada en Linux
• Control Accesos Integrado (sólo en Ref.9534 con lector de proximidad integrado)
• Actualización de Firmware remota
FUNCIONES
LLAMADA A APARTAMENTO
Los visitantes pueden llamar al apartamento asociado a la placa.
LLAMADA A CONSERJERÍA
Es posible realizar llamadas de asistencia a la conserjería asociada a la placa.
REFERENCIAS
Ref. 9533 PLACA DE VIDEO 1L MEET
Ref. 9534 PLACA DE VIDEO 1L MEET (+ LECTOR DE PROXIMIDAD)
Ref. 9543 CAJA DE EMPOTRAR – S MEET
Ref. 9519 CAJA DE SUPERFICIE – S MEET (Acero inoxidable)
ESPECIFICACIONES TÉCNICAS
Sistema:
• CPU: ARM Cortex-A7 1.2GHz
• FLASH: 128M
• SDRAM: 64M
Audio:
• G.711 codec
• Audio level 17.7 dB
Cámara:
• 1/3” CMOS Color
• Lente de 90º diagonal: 72º(H), 54º(V)
• 1.3 Mega Pixels
• 0,5 LUX de iluminación minima.
• AWB
LED:
• LED Blanco
• LM 60 mA Min. 24, Tipo. 26
• Ángulo 201/2: 120
Consumo:
• En reposo: 125mA
• En funcionamiento: 250mA
• Tensión de funcionamiento: 12 Vcc
Conectividad:
• Conector Ethernet RJ-45
• Conector para botón de salida y sensor de puerta abierta
• Conexión de relé apertura de puerta NA, NC, C
• Web server incorporado para configuración y gestión remota.
Condiciones de funcionamiento:
• Temperatura: -10ºC – 70ºC
• Humedad: 20 – 80%
• IP 54
Código EAN: 8424299095349

**FMX09541** u Conector caja de empotrar MIO/WIT MEET, referencia 9541 de Fermax
Soporte para montaje de monitores MIO/WIT en la pared.
Incluye cables de conexión del monitor.
Sistema MEET.
Código EAN: 8424299095417

**FMX09543** u Caja de empotrar para placa modelo Milo, referencia 9543 de Fermax. 1 línea Meet
Caja de empotrar para placa modelo Milo, referencia 9543 de Fermax. 1 línea Meet
Tecnología: MEET
Peso: 0,485 kg
Medidas del producto embalado: 17x10,5x6,5 cmCaja: 105x172,5x63mm
Código EAN: 8424299095431

**FMX09836** u BF22/Alimentador 12 VDC 1A DIN-4, referencia 9836 de Fermax
EAN: 8424299098364
Código EAN: 8424299098364

**FMX09850** u 2E2S/Módulo 2 entradas 2 salidas, referencia 9850 de Fermax
Actuador provisto de 2 salidas de relé libres de potencial, con un poder de corte de 10 A por salida, y 2 entradas de baja tensión, referidas a la masa del BUS. El funcionamiento de cada una de las entradas es programable.
ESPECIFICACIONES TÉCNICAS
Alimentación: 230 Vac
Consumo: 100 mA (BUS)
Dimensiones: 50 x 35 x 25 mm
Montaje en caja de registro
Peso: 0,0605 kg
Medidas del producto embalado: 11x3,9x6,5 cm
EAN 13: 8424299098500
Código EAN: 8424299098500

**FMX09851** u 4E4S/Módulo 4 entradas 4 salidas, referencia 9851 de Fermax
Actuador provisto de 4 salidas de relé libres de potencial, con un poder de corte de 10 A por salida, y 4 entradas de baja tensión, referidas a la masa del BUS. El funcionamiento de cada una de las entradas es programable.
ESPECIFICACIONES TÉCNICAS
Alimentación: 230 Vac
Consumo: 2,8 VA; aporta 150 mA al BUS
Montaje en carril DIN (4 módulos)
Peso: 0,3332 kg
Medidas del producto embalado: 10x6,2x8,5 cm
EAN 13: 8424299098517
Código EAN: 8424299098517

**FMX09862** u ETHBUS3/Servidor web Busing, referencia 9862 de Fermax
Servidor web BUSing con conectividad Ethernet y Wi-Fi.
Permite controlar la instalación BUSing, mediante iconos alusivos sobre planos 3D a color de la instalación, desde cualquier dispositivo conectado a internet y a través de cualquier navegador. Lleva servidor WEB incorporado con un interfaz totalmente gráfico. Dispone de 2 conexiones a BUSing y de un puerto ETHERNET de 10Mbit/seg. Cuenta con conexión Wi-Fi configurable, lo que evitar conectar el equipo a la red local vía Ethernet Programación mediante tarjeta de memoria microSD.
ESPECIFICACIONES TÉCNICAS
Alimentación: 230Vac.
Consumo: 2,8VA.
Dimensiones: 6 módulos de carril DIN. Montaje en carril DIN. Diseño de planos en 3D no incluido.
Alimentación: 230 Vac
Consumo: 200 mA
Montaje en carril DIN (6 módulos)
Peso: 0,186 kg
Medidas del producto embalado: 12x6,8x10 cm
EAN 13: 8424299098623
Código EAN: 8424299098623

**FMX09865** u Sin-2H/Sonda inundación 2 h, referencia 9865 de Fermax
Sonda de inundación vertical para conexión a BUSing. Posibilidad de conectar varios detectores con topología BUS. Posibilidad de programar los eventos deseados en la detección y al finalizar esta. Alimentación: 12Vdc (BUS). Consumo: 40mA (BUS). Dimensiones: 65x35x10mm. Montaje en superficie a 2mm del suelo.
ESPECIFICACIONES TÉCNICAS
Supply: 12VDC (BUS)
Consumption: 40mA (BUS)
Size: 65x35x10mm
Surface mounted, 2mm from the floor
Peso: 0,0332 kg
Medidas del producto embalado: 11x3,9x6,5 cm
EAN 13: 8424299098654
Código EAN: 8424299098654

**FMX09866** u DTV/Detector de incendios termovelocimétrico, referencia 9866 de Fermax
Detector termovelocimétrico para detección de incendios en zonas donde es habitual la presencia de humos (detecta cambios bruscos de temperatura). Alimentación: 12Vdc. Consumo: 120µA en reposo y 20mA activo. Dimensiones: 60x85x58mm. Montaje en superficie, atornillado a techo.
ESPECIFICACIONES TÉCNICAS
Peso: 0,0886 kg
Medidas del producto embalado: 10x6,2x8,5 cm
EAN 13: 8424299098661
Código EAN: 8424299098661

**FMX09867** u SIF/Detector de movimiento por infrarrojos empotrar, referencia 9867 de Fermax
Detector de movimiento por infrarrojos para conexión a cualquier dispositivo de entradas de Ingenium. Conexión de tres hilos. Dispone de un ángulo de detección de 360° con un área de 5m a 2,5m de altura. Dimensiones: Ø36 (visible)xØ25 (empotrable)x50mm. Montaje empotrado en techo o pared interior.
ESPECIFICACIONES TÉCNICAS
Peso: 0,0333 kg
Medidas del producto embalado: 11x3,9x6,5 cm
EAN 13: 8424299098678
Código EAN: 8424299098678

**FMX09884** u DM-BUS/Detector magnético Busing, referencia 9884 de Fermax
Detector de apertura de puertas y/o ventanas para conexión a BUSing®. Posibilidad de programar los eventos deseados en la detección y al finalizar esta.
ESPECIFICACIONES TÉCNICAS
Alimentación: 12 Vdc (BUS)
Consumo: 40 mA (BUS)
Dimensiones: 58 x 27 x 10 mm / imán 23 x 14 x 6 mm
Montaje en superficie
Disponible en version inalámbrica (Ref. DM-W)
Peso: 0,0451 kg
Medidas del producto embalado: 11x3,9x6,5 cm
EAN 13: 8424299098845
Código EAN: 8424299098845

**FMX09895** u Sirena/Sirena sonora y luminosa 12 VDC, referencia 9895 de Fermax
EAN: 8424299098951
Código EAN: 8424299098951

**FMX14811** u Monitor Wit 10" Home aut. Poe blanco Meet, referencia 14811 de Fermax
Monitor Wit 10" Home aut. Poe blanco Meet, referencia 14811 de Fermax
ESPECIFICACIONES TÉCNICAS
Sistema:
? CPU: Quad-core
? FLASH: 4GB
? SDRAM: 512 MB
Pantalla:
? Formato de 7” y 10” pulgadas
? Pantalla capacitive
? Formato: 16:9
? Resolución: 1024x600
? Brillo: 7” 200cd/m2; 10” 220cd/m2
? Contraste: 7” 400/1; 10” 450/1
? Ángulo de visión: 7” 160º horizontal, 130º vertical; 10” 120º horizontal, 110º vertical
Audio/Video:
? Codec audio G.711
? Codec video H.264
? Compatible con cámaras CCTV IP RTSP
? Nivel de audio ajustable durante la conversación y función silenciar
? Operación manos libres
? Comunicación secreta.
? Tono de llamada seleccionable según origen
Consumo:
? Reposo: 200 mA (7”) / 210 mA (10”)
? Conversación: 500 mA (7”) / 600 mA (10”)
Tensión:
? PoE
? 12 Vcc
Conectividad:
? 1 x Ethernet RJ-45 (WIT 7”)
? 2 x Ethernet RJ-45 (WIT 10”) para aislamiento de red de apartamento y edificio.
? Entrada de timbre de puerta ( uso de una zona de alarmas)
? Entrada SOS (uso de una zona de alarmas)
? Servidor web para la configuración y gestion
remota.
Temperatura de funcionamiento:
? Temperatura: -10 oC .. +55 oC
? Humedad: 20 – 85% (sin condensación)
? IP: 30WIT es un monitor con pantalla capacitiva de 7” o 10”. El interfaz gráfico de WIT genera una experiencia de usuario realmente intuitiva gracias a su enfoque centrado en la intercomunicación residencial.
CARACTERÍSTICAS
• Pantalla capacitiva (7” / 10” )
• Comunicación manos libres bidireccional
• TFT color de alta definición.
• Diferentes tonos de llamada basado en origen
• Actualización de firmware remota
• Basado en Android
• Disponible en 8 lenguajes (Español, Inglés, Alemán, Polaco, Ruso, Hebreo, Turco, Chino)
• 7 zonas de alarma integradas + sabotaje.
• Timbre de Puerta con conexión a cámara IP CCTV
• Visualización de cámaras IP CCTV (hasta 8)
• Visualización simultánea de cámara auxiliar IP CCTV y apertura de relé auxiliar durante la conversación (hasta 4)
• Activación de relés de monitor (hasta 8 usando módulo de relés)
• Integración con domótica mediante Apps (en 7” y 10”)
• Captura de imágenes automática y manual
FUNCIONES
1. CONSERJE
Los usuarios pueden llamar al conserje seleccionándolo de la lista. Si el conserje tiene una cámara asociada, también se puede visualizar la imagen del conserje durante la conversación.
2. AUTOENCENDIDO DE PLACA Y CÁMARA CCTV
Los usuarios pueden ponerse en contacto con la placa de calle de su propio bloque, realizar una foto y abrir la puerta si lo desea. También visualizar las cámaras de CCTV IP a voluntad. Esto es posible simplemente seleccionando la placa o cámara de la lista disponible.
3. CAMBIO A CÁMARA AÉREA Y APERTURA DE PUERTA DURANTE LA CONVERSACIÓN
Cuando una llamada es recibida desde la placa, es posible mostrar hasta 4 cámaras aéreas diferentes para un mejor ángulo de visión o para poder realizar un seguimiento de la visita. Al mismo tiempo es posible realizar apertura de hasta 4 relés adicionales conectados a las placas de calle para la apertura de barreras o puertas secundarias.
4. TIMBRE DE PUERTA CON VISUALIZACIÓN DE CÁMARA
Es posible conectar un pulsador directamente al monitor para que al ser pulsado genere el ruido de timbre de puerta en el monitor. Al mismo tiempo el monitor podrá mostrar la imagen de una cámara IP a modo de mirilla electrónica, incrementando la seguridad.
5. LLAMADA APARTAMENTO
El monitor permite al usuario llamar a diferentes apartamentos dentro del mismo residencial.
6. REGISTRO DE LLAMADAS
Los usuarios podrán visualizar claramente el registro de llamadas, y mostrar además la foto o fotos asociadas a la llamada.
7. CAPTURA DE FOTOS
Cuando se recibe una llamada, es posible la captura automática de la foto. Así mismo se puede realizar la captura de fotos adicionales durante la comunicación.
8. MENSAJES
Los usuarios pueden recibir mensajes de texto desde el software de gestión de la comunidad. De esta manera podrán ser informados de la recepción de paquetería, horarios de mantenimiento y convocatoria de reuniones. (Es necesario el software de gestión MEET). Máximo 64 mensajes.
9. CONTROL DE ASCENSORES
Los usuarios pueden dar acceso a las visitas únicamente a la planta donde residen, con solo abrir la puerta durante la llamada. Así mismo también es posible habilitar la planta o llamar al ascensor desde el apartamento.
10. ALARMAS
El monitor dispone de 7 zonas de alarmas, que pueden ser gestionadas mediante los siguientes modos:
CASA: Mínimo nivel de seguridad.
NOCHE : Nivel medio de seguridad
FUERA: Máximo nivel de seguridad.
11. SOS
El usuario puede generar una señal de emergencia, pulsando el icono SOS unos segundos, de esta manera el monitor mandará una alarma de emergencia tanto al conserje como al software de gestión.
12. NO MOLESTAR
Es posible activar el modo no molestar en el monitor, de tal modo que las llamadas realizadas al monitor no generen ningún tono de llamada durante un determinado período de tiempo seleccionable. El led de no molestar se activará mientras el modo esté activado.
REFERENCIAS
WIT 7"
14701 MONITOR WIT 7" POE BLANCO
14703 MONITOR WIT 7" POE NEGRO
14704 MONITOR WIT 7" POE DORADO
9541 CONECTOR MONITOR
WIT 10"
14811 MONITOR WIT 10" POE DOMÓTICO BLANCO
14813 MONITOR WIT 10" POE DOMÓTICO NEGRO
14814 MONITOR WIT 10" POE DOMÓTICO DORADO
1489 CAJA DE EMPOTRAR PARA MONITOR WIT 10”
Código EAN: 8424299148113
