# 44 VIVIENDAS VIDEOPORTERO - CASARRUBUELOS - de Fermax

- Propiedad del archivo: CONSTRUNARIO
- Formato: FIEBDC-3/2012
- Programa: Construnario Versión 3.51
- Fecha de los precios: 08/01/2024
- Divisa: EUR
- Código: fermax-elect (09/01/2024)

**P20210415-2B** u 44 VIVIENDAS VIDEOPORTERO - CASARRUBUELOS - de Fermax
CASARRUBUELOS

| Código | Ud | Descripción | Rendimiento |
|---|---|---|---|
| ENTRADA_GENERAL_2 | u | ENTRADA GENERAL | 1.000 |
| PORTALES_INTERIORES | u | PORTALES INTERIORES | 4.000 |
| MONITORES_CONECTORES_ABREPUERTAS | u | MONITORES CONECTORES ABREPUERTAS | 1.000 |

## Precios auxiliares

**ENTRADA_GENERAL_2** u ENTRADA GENERAL
VIDEOPORTERO DUOX WIFI

| Código | Ud | Descripción | Rendimiento |
|---|---|---|---|
| FMX73871 | u | Placa modelo CityLine, referencia 73871 de Fermax. Vídeo Duox Digital extra (material) | 1.000 |
| FMX07310 | u | Placa modelo CityLine, referencia 7310 de Fermax. Directorio serie 7 WWW (material) | 1.000 |
| FMX08857 | u | Caja de empotrar para placa modelo Cityline, referencia 8857 de Fermax. Serie 7 (material) | 2.000 |
| FMX08829 | u | Juego de separadores cajas empotrar City, referencia 8829 de Fermax (material) | 1.000 |
| FMX04825 | u | Alimentador más filtro 24Vcc-2,5 A DIN 10, referencia 4825 de Fermax (material) | 1.000 |

**PORTALES_INTERIORES** u PORTALES INTERIORES
PORTALES INTERIORES 1-4

| Código | Ud | Descripción | Rendimiento |
|---|---|---|---|
| FMX49721 | u | Kit de videoportero EDIFICIO, modelo Duox Plus, referencia 49721 de Fermax. 12 líneas (material) | 1.000 |
| FMX03268 | u | Regenerador Dual Duox Plus 1 S, referencia 3268 de Fermax (material) | 156.000 |

**MONITORES_CONECTORES_ABREPUERTAS** u MONITORES CONECTORES ABREPUERTAS

| Código | Ud | Descripción | Rendimiento |
|---|---|---|---|
| FMX09446 | u | Monitor modelo Veo WIFI 4,3" duox, referencia 9446 de Fermax (material) | 44.000 |
| FMX09447 | u | Conector para monitor modelo Veo/Veo-XS DUOX, referencia 9447 de Fermax (material) | 44.000 |
| FMX67501 | u | Abrepuertas universal 990N-P22 10-24V MAX, referencia 67501 de Fermax (material) | 5.000 |

## Recursos

**FMX03268** u Regenerador Dual Duox Plus 1 S, referencia 3268 de Fermax
FUNCIONES
El Regenerador DUAL DUOX PLUS 1S puede emplearse con los siguientes propósitos:
• Aumento de la capacidad de la instalación en distancia y / o carga de terminales. El regenerador se tiene que conectar en un punto donde la señal sea aceptable (por ejemplo, donde un monitor funcione correctamente).
- 1. Extensión distancia placa.
- 2. Extensión monitores.
- 3. Regeneración señal.
• Aislamiento de secciones (troncales,…). Las dos secciones entre las que se instala quedan aisladas ante cortocircuitos, carga y reflexiones de señal.
• Cuando se alimenta por un puerto, el regenerador permite pasar hacia el otro puerto una corriente máxima de 1.6 A.
• Además en modalidad como regenerador multicanal, establecimiento de conversaciones simultáneas en diferentes bloques.
CARACTERÍSTICAS TÉCNICAS
El montaje puede realizarse tanto por fijación atornillada, como por instalación en carril DIN.
Dimensiones: 86 (H) x 89 (V) x 26 (P) mm.
Conexionado
- El regenerador puede alimentarse por cualquiera de sus dos puertos, pero no por ambos simultáneamente. De hacerlo, el regenerador aislará la corriente entre la borna INPUT y la borna OUTPUT, apagándose por protección.
Sistema DUOX: Es el primer sistema completamente digital en tecnología dos hilos no polarizados. Es el sistema tecnológicamente más avanzado del mundo, que permite una instalación rápida con tan sólo dos hilos. El sistema de instalación más simplificado y avanzado del mercado. Maximiza las capacidades de los sistemas de intercomunicación gracias a la transmisión digital de audio y video. Duox ofrece la máxima sencillez de instalación que posibilita la transmisión de todas las señales: alimentación, audio, video y datos con las máximas capacidades. Permite gestionar - Desde 1 a 999999 viviendas: • Llamadas desde Placa Pulsadores: 99. • Llamadas desde Placa Teclado: - Sub-Bloque: 99. - Bloque: 9999. - Entrada General: 999999. - Desde 1 a 10 placas: • Número de Placas: - Entradas Generales: 10. - Bloque: 10. - Sub-Bloque: 10. La distancia máxima dependerá de la topología y cable de la instalación. Ver tabla de secciones y distancias para más detalles. Con DUOX tienes la máxima versatilidad, gracias a la estabilidad y robustez en la transmisión de la señal de este sistema completamente digital que evita cualquier posible reflexión e interferencia en la instalación. El amplificador DUOX incluye de serie sintetizador de voz. Al accionarse el abrepuertas se emite un mensaje: "puerta abierta, cierre después de entrar". En cada vivienda se pueden instalar hasta 3 terminales (teléfonos/monitores). Los terminales de vivienda requieren de una sencilla programación. Mediante esta programación se asigna a cada terminal un código de llamada. La comunicación es privada. Cableado: Se puede seleccionar cualquier tipo de cable: paralelo, par trenzado y UTP CAT5 en obra nueva, e incluso se puede utilizar el cableado existente en obras de reposición (5 hilos, timbre de 2 hilos o cable 4+N antiguo). 2 hilos sin polaridad. Se recomienda ver tabla de secciones-distancias-terminales-alimentación.
Código EAN: 8424299032689

**FMX04825** u Alimentador más filtro 24Vcc-2,5 A DIN 10, referencia 4825 de Fermax
Se emplea para alimentar los diferentes equipos de una instalación DUOX PLUS de Fermax.
Construida en material autoextinguible VO.
Incluye un juego de tapas para proteger los terminales de conexión.
Formato carril DIN-10 para facilitar su instalación en el interior de una caja de equipos eléctricos, o bien, se pueden atornillar directamente sobre la pared.
Las conexiones POWER BUS proporcionan voltaje y datos. Las conexiones PREV BUS proporcionan sólo datos.
Incluye 2 leds: - EN - SOBRECARGA: LED que indica el límite máximo de corriente excedido. Reduzca la carga. El LED ENCENDIDO + SOBRECARGA parpadeando indica un cortocircuito.
Código EAN: 8424299048253

**FMX07310** u Placa modelo CityLine, referencia 7310 de Fermax. Directorio serie 7 WWW
Se puede instalar junto a placas con teclado con el fin de anotar el nombre correspondiente a cada uno de los códigos de las viviendas.
La Placa Directorio debe ser de la la misma serie que la placa de portero/videoportero.
Incluye unas lamparitas de iluminación.
Nueva placa CityLine.
Cityline es la línea de placas de calle de "perfíl contínuo" para edificios.
Este nuevo modelo de placa es más robusto, más lujoso y de mayor calidad estética y funcional. El nuevo diseño integra, en su versión de videoportero, las funciones de audio y video en un mismo módulo.
Se caracteriza por su perfil curvo-convexo manteniendo las mismas características de su predecesora. Existe una compatibilidad total entre ambos modelos, asegurando su sustitución y reposición inmediatas.
Están fabricadas en aluminio anodizado, de gran resistencia a la intemperie y a cambios climáticos. Incorpora nuevos materiales como el zamak cromado en testas y pulsadores
Las placas Cityline no incluyen la caja de empotrar o superficie. Ésta debe solicitarse aparte.
Es posible combinar dos o más placas, siempre que sean de la misma serie. Para acoplarlas perfectamente se debe utilizar un juego de separadores cada dos placas que se instalan entre sus cajas de empotrar.
Color aluminio.
Consumo por lampara de iluminación: 40 mA.
Placa de la Serie 7.
- Medidas placa: 130x341 mm (ancho-alto).
- Medidas caja empotrar: 115x328x45 mm (ancho-alto-profundo).
-Medidas caja superficie: 130x341x33 mm (ancho-alto-profundo).
Peso: 0,901587 kg
Medidas del producto embalado: 36x13,8x7 cm
EAN 13: 8424299073101
Código EAN: 8424299073101

**FMX08829** u Juego de separadores cajas empotrar City, referencia 8829 de Fermax
Peso: 0,050772 kg
Medidas del producto embalado: 1x7x6 cm
EAN 13: 8424299088297
Código EAN: 8424299088297

**FMX08857** u Caja de empotrar para placa modelo Cityline, referencia 8857 de Fermax. Serie 7
Para realizar la instalación de una placa es necesario colocar una caja en la pared o muro donde posteriormente fijaremos la placa.
Las cajas de empotrar están fabricadas en aluminio y zamak. Disponen de unas bisagras abatibles en cualquier sentido, que permiten sujetar la placa mientras se realiza el cableado. Tienen unas marcas circulares hendidas en el fondo de la caja, que se agujerean con un ligero golpe o presión, permitiendo así el paso de los cables.
En el caso que se combinen varias placas, siempre de la misma serie, es necesario la utilización de un juego de separadores para un perfecto acoplamiento. Se requiere un juego por cada placa adicional que se instala entre las cajas de empotrar.
Disponibles en todas las series. Seleccionar la caja de la serie necesaria, según el caso.
SERIE 7
Medidas: 115x328x 45 mm (horizontal-vertical-profundidad).
Peso: 0,400 kg
Medidas del producto embalado: 4,5x33x11,5 cm
EAN 13: 8424299088570
Código EAN: 8424299088570

**FMX09446** u Monitor modelo Veo WIFI 4,3" duox, referencia 9446 de Fermax
Monitor modelo Veo WIFI 4,3" duox, referencia 9446 de Fermax
CARACTERÍSTICAS GENERALES
Tecnología: DUOX PLUS (full digital 2 hilos no polarizados)
Sistema Audio/Video: Audio/Video Color
Montaje: En superficie (solicitar aparte conector ref. 9447)
Soporte de sobremesa: Sí (ref. 9410)
Auricular con imán para facilitar el colgado: Sí
Bucle inductivo: No (Intercambiar auricular por ref. 3443 ó solicitar monitor ref. 9456 que ya incluye el bucle inductivo)
Dimensiones de la pantalla: 4,3” (Panorámica 16:9)
Resolución de la pantalla (H x V): 480 x 272
Color del producto: Blanco mate
Pulsadores totales: 4
Tipo de pulsadores: Mecánicos (silicona)
Número de leds para señalizaciones luminosas: 1 (rojo 3 estados: siempre activo, parpadeo lento/rápido)
PROGRAMACIÓN DE LA DIRECCIÓN DEL TERMINAL
Desde el terminal: Desde menú OSD
Desde la placa o conserjería: Sí
Desde la placa mediante el timbre de puerta (sin entrar en la vivienda): Sí
FUNCIONES
Captura automática de fotos (PHOTOCALLER): Sí (1 foto/llamada, hasta 150 fotos, 368 x 288 pixels). Esta función puede ser habilitada por el usuario. Deshabilitada por defecto.
Llamada a central de conserjería: Sí (desde pulsador de apertura de puerta)
Autoencendido: Sí (hasta 3 placas/cámaras)
Menú OSD en pantalla: Sí
Pulsador para función adicional F1: Sí (envío de negativo y/o comando)
Función adicional F2 desde pantalla: Sí (sólo comando, no negativo)
Timbre de puerta con melodía diferenciada de la placa: Sí
Conexión para disp. adic. (ext. de llamadas, act. de luces y timbres, etc.): Sí (ref. 2040, ref. 2438, ref. 3267)
Terminales adicionales con la misma dirección: Sí, máximo 2 terminales adicionales (podría necesitarse una fuente de alimentación adicional)
Doormatic (función apertura para profesionales): No
AJUSTES
Fecha y hora: Sí
Selección de melodías: Sí (5). Configurables para Placa 0 de bloque, Placa 1 de bloque, Placa 0 de Entrada General y Conserjería.
Regulación de volumen de llamada: Sí (10 niveles por menú OSD)
Función no molestar: Sí (por menu OSD) + Señalización por led rojo
Regulación de volumen de audio de conversación: Sí (10 niveles por menú OSD)
Regulación de brillo, contraste y color: Sí (por menú OSD)
CARACTERÍSTICAS TÉCNICAS
Dimensiones del producto (Ancho x Alto x Profundo mm): 200 x 200 x 23 (44 incluyendo auricular)
Tiempo para responder o abrir desde que se produce la llamada: 30 s.
Tiempo de conversación: 90 s.
Privacidad de la conversación: Sí
Tensión de alimentación: 18-24 Vcc
Consumo máximo (W): 5,6 W
Consumo en reposo emparejado y conectado (W): 1,3 W
Temperatura de funcionamiento (ºC, ºF); Humedad: [-5ºC, +40ºC][23ºF, 106ºF]; [0%, 90%]
Adaptador de línea incluido en el monitor: Sí (A, C, posición por defecto OFF)
Bornes: Bin, Bin, Bout, Bout, -, A+, F1, T
DESVÍO DE LLAMADA (APP PARA MÓVILES & TABLETS)
Desvío de llamada a smartphones y tablets: Sí (App Compatible con iOS>=11; Android>=6)
Conectividad: Wifi (2,4 Ghz) y 3G/4G
Emparejamiento del monitor con el router wifi de la vivienda: Una vez la App instalada, el usuario debe registrarse. Emparejamiento escaneando QR en menu del monitor.
Máximo número de apartamentos que se pueden gestionar desde la App: Sin límite
Máximo número de smartphones/tablets en los que se puede usar la función de desvío de llamada procedente de la misma vivienda: 10 (incluyendo dispositivos de administrador e invitados)
Máximo número de usuarios que pueden ser invitados por el administrador: 5
Recepción de llamadas: Audio y Video desde placas/conserjerías. Con visualización de la llamada antes de activar el audio.
Tiempo de conversación: 90 s.
Mute (desactivación del micrófono): Sí
Desactivación del vídeo: Para reducir consumo de datos en 4G
Conmutación de placas/cámaras: Sí. Permite conmutar a otras placas/cámaras (si las hay) con la misma secuencia que en los monitores.
Auto-encendido: Sí. Comunicación con 3 placas de calle/cámaras sin ser llamados previamente.
Activación de función adicional (relé luz de escalera, segunda puerta, etc.): Sí. Botón F1.
Apertura de puerta: Sí. Protegida por el código de desbloqueo del smartphone/tablet: PIN, huella dactilar, patrón o facial.
Llamada a conserjería: Sí
Registro de llamadas: Sí (respondidas en verde; perdidas en rojo)
Ajustes: Nombre y foto de la vivienda; No-molestar; Cambio de contraseña; Selección llamada y modo vibración.
Captura de fotos & vídeos: No desde la APP. Sólo automáticamente desde el monitor.
Idiomas disponibles: 16 (Español, Inglés, Francés, Alemán, Portugués, Finés, Checo, Polaco, Holandés, Noruego, Griego, Danés, Sueco, Hebreo, Ruso, Árabe)
Tecnología: DUOX
Peso: 0,546 kg
Medidas del producto embalado: 5,1x22,2x20,7 cm
VEO WIFI está equipado con conexión Wi-Fi que permite el desvío de llamadas a dispositivos móviles. Gracias a la aplicación BLUE de Fermax, disponible de forma gratuita en Play Store y App Store, las funciones del videoportero se pueden gestionar directamente desde un móvil o tablet, para conectarte a tu hogar, estés donde estés.
El monitor VEO WIFI DUOX está fabricado en plástico ABS de alto impacto. Incluye una pantalla panorámica a color de 4,3” (16:9). El diseño único y exclusivo del auricular incorpora un imán que facilita al usuario el posicionamiento del mismo asegurando un colgado correcto al finalizar la conversación. Su diseño balanceado de líneas puras es distintivo, moderno y minimalista.
Código EAN: 8424299094465

**FMX09447** u Conector para monitor modelo Veo/Veo-XS DUOX, referencia 9447 de Fermax
Para montaje del monitor sobre la superficie de la pared.
Medidas del producto: 14,7 x 10 x 1,35 cm
ESPECIFICACIONES TÉCNICAS
Peso: 0,0829 kg
Medidas del producto embalado: 15,5x11x1,6 cm
Código EAN: 8424299094472

**FMX49721** u Kit de videoportero EDIFICIO, modelo Duox Plus, referencia 49721 de Fermax. 12 líneas
DUOX PLUS es la nueva tecnología digital que supera todas las expectativas. Porque hace fácil lo difícil.
DUOX PLUS es el primer Smart System completamente digital en tecnología dos hilos no polarizados de portero y videoportero.
Es el sistema tecnológicamente más avanzado del mundo que permite una instalación rápida con tan sólo dos hilos.
Es una revolución tecnológica llamada a cambiar nuestra concepción sobre los porteros y videoporteros. Porque ofrece más rendimiento y capacidades, mayor simplificación y rapidez. Pero, sobre todo, porque nos lleva a una nueva dimensión, donde toda la información (audio, vídeo, datos) se transforma en materia digital que es transportada utilizando solo dos hilos no polarizados.
Con DUOX PLUS estamos desplegando en las viviendas una plataforma digital que, además de ofrecernos importantes mejoras para hoy, servirá de base para innovaciones del mañana.
Los KITS DUOX PLUS sólo requieren dos hilos no polarizados para su instalación, manteniendo la máxima calidad en el producto y el diseño, lo que simplifica la instalación de sistemas de hasta 24 apartamentos. Los KITS DUOX PLUS de edificios de 3 a 24 viviendas incluyen todo el material necesario para una instalación completa de videoportero (excepto los monitores y conectores).
Código EAN: 8424299497211

**FMX67501** u Abrepuertas universal 990N-P22 10-24V MAX, referencia 67501 de Fermax
Empotrar.
El abrepuertas eléctrico de empotrar es un dispositivo que se instala en el marco de la puerta para controlar su apertura desde un lugar remoto mediante un dispositivo eléctrico. En una instalación de portero electrónico es posible activar el abrepuertas de la entrada al edificio y permitir el acceso de la visita desde el teléfono o monitor de la vivienda al presionar el botón ´llave´ de abrepuertas. Un abrepuertas de empotrar está compuesto por un mecanismo eléctrico y una armadura.
Reversible (DIN Derecha o DIN Izquierda).
Permite la apertura tanto a derechas como a izquierdas.
Simétrico.
Permite cambiar de mano manteniendo la simetría del cuerpo.
NORMATIVA DIN
La NORMATIVA DIN establece el sentido de apertura de la puerta y denomina el tipo de abrepuertas instalado.
Observando la puerta desde el lado en el que las bisagras son visibles:
-Si las bisagras están a la izquiera del observador, se trata de un abrepuertas DIN Izquierda.
-Si las bisagras están a la derecha del observador, se trata de un abrepuertas DIN Derecha.
MAX PESTILLO AJUSTABLE:
El abrepuertas incluye un pestillo ajustable, permitiendo un ajuste exacto entre el pestillo y el resbalón de la cerradura, con un margen de 4mm. Permite que la hoja de la puerta no presione el pestillo del abrepuertas.
Armadura de empotrar Tipo P22.
Para puertas de paso.
Embellecedor metálico gris tipo P22 que unido a un mecanismo eléctrico forma un abrepuertas de empotrar. Recomendado para perfiles de aluminio y PVC de reducido tamaño.
Dimensiones: 22(H)x130(V) mm.
ESPECIFICACIONES TÉCNICAS
Peso: 0,1742 kg
Medidas del producto embalado: 3,4x16,3x2,7 cm
EAN 13: 8424299675015
Código EAN: 8424299675015

**FMX73871** u Placa modelo CityLine, referencia 73871 de Fermax. Vídeo Duox Digital extra
Instaladas en los accesos al edificio, permiten la comunicación con las viviendas, la apertura de la puerta, llamada a conserje, etc..
Incorpora cámara COLOR con iluminación integrada y sistema de regulación para el enfoque de la cámara. El ajuste de la imagen de la cámara se puede realizar de diferentes formas:
- Por medio de la configuración asistida por voz que incluye el propio módulo amplificador.
- Conectando temporalmente un teclado (ref. 7439).
- Por medio del Programador DUOX conectado localmente.
El módulo display Duox permite la búsqueda y visualización del listado de vecinos (directorio electrónico) mediante los botones de navegación (teclas flechas), además de informar sobre el estado de la comunicación.
La llamada a vivienda se puede realizar de dos formas:
- mediante la introducción del código correspondiente asignado a la vivienda + la tecla "campana".
- mediante búsqueda en el directorio electrónico del usuario (botones de navegación) y una vez encontrado pulsando la tecla "campana".
Los botones de navegación, también permiten moverse por el menú de programación.
Nueva placa CityLine.
Cityline es la línea de placas de calle de "perfíl contínuo" para edificios.
Este nuevo modelo de placa es más robusto, más lujoso y de mayor calidad estética y funcional. El nuevo diseño integra, en su versión de videoportero, las funciones de audio y video en un mismo módulo.
Se caracteriza por su perfil curvo-convexo manteniendo las mismas características de su predecesora. Existe una compatibilidad total entre ambos modelos, asegurando su sustitución y reposición inmediatas.
Están fabricadas en aluminio anodizado, de gran resistencia a la intemperie y a cambios climáticos. Incorpora nuevos materiales como el zamak cromado en testas y pulsadores
Las placas Cityline no incluyen la caja de empotrar o superficie. Ésta debe solicitarse aparte.
Es posible combinar dos o más placas, siempre que sean de la misma serie. Para acoplarlas perfectamente se debe utilizar un juego de separadores cada dos placas que se instalan entre sus cajas de empotrar.
Color aluminio.
Teclado de marcación.
Sistema DUOX:
Es el primer sistema completamente digital en tecnología dos hilos no polarizados. Es el sistema tecnológicamente más avanzado del mundo, que permite una instalación rápida con tan sólo dos hilos. El sistema de instalación más simplificado y avanzado del mercado. Maximiza las capacidades de los sistemas de intercomunicación gracias a la transmisión digital de audio y video.
Duox ofrece la máxima sencillez de instalación que posibilita la transmisión de todas las señales: alimentación, audio, video y datos con las máximas capacidades.
Permite gestionar
- Desde 1 a 999999 viviendas:
• Llamadas desde Placa Pulsadores: 99.
• Llamadas desde Placa Teclado:
- Sub-Bloque: 99.
- Bloque: 9999.
- Entrada General: 999999.
- Desde 1 a 10 placas:
• Número de Placas:
- Entradas Generales: 10.
- Bloque: 10.
- Sub-Bloque: 10.
La distancia máxima dependerá de la topología y cable de la instalación. Ver tabla de secciones y distancias para más detalles.
Con DUOX tienes la máxima versatilidad, gracias a la estabilidad y robustez en la transmisión de la señal de este sistema completamente digital que evita cualquier posible reflexión e interferencia en la instalación.
El amplificador DUOX incluye de serie sintetizador de voz. Al accionarse el abrepuertas se emite un mensaje: "puerta abierta, cierre después de entrar".
En cada vivienda se pueden instalar hasta 3 terminales (teléfonos/monitores).
Los terminales de vivienda requieren de una sencilla programación. Mediante esta programación se asigna a cada terminal un código de llamada.
La comunicación es privada.
Cableado:
Se puede seleccionar cualquier tipo de cable: paralelo, par trenzado y UTP CAT5 en obra nueva, e incluso se puede utilizar el cableado existente en obras de reposición (5 hilos, timbre de 2 hilos o cable 4+N antiguo).
2 hilos sin polaridad.
Se recomienda ver tabla de secciones-distancias-terminales-alimentación.
Especificaciones Cámara:
• Sensor 1/3” Color CMOS. Auto iris para uso en exteriores.
• Lente 90º.
• Resolución: QVGA
• Sensibilidad: 0,5 lux.
• Autobalance.
• Compensación contraluz.
Display Duox retroiluminado, TFT de 3,5" de alta luminosidad para exteriores que facilita y potencia las posibilidades de la placa.
- Funciones ONE-TO-ONE integradas.
- Visualización de imágenes.
- Visualización de mensajes personalizados
- Detector de movimiento (activación placa).
- Teclas directorio y posibilidad de utilizar el teclado como alfanumérico.
- Indicación de Fecha y Hora.
- Combinación con placas de pulsadores (máx. 8 pulsadores).
- Posibilidad de conexión lectores con protocolo Wiegand-26 y Data Clock
- Gestión desde PC y conexión a través del RS-485.
Especificaciones Técnicas Display:
- Tamaño: 3,5 pulgadas
- Formato: 4:3
- Resolución: 320 x 240 pixels
- Colores: 262.000
- Proporción de contraste: 500/1
- Dirección de visualización: 12 en punto
- Luminancia (cd/m2): 400 nits
- Ángulo de visualización: 160H / 160V
- Retroiluminación: 6 diodos LED
- Capacidad del directorio: 10.000 usuarios.
- Tensión de alimentación (a través del CN1):
Entrada de 5 V(pin 1) con una tolerancia de 5%.
Entrada de PWR: 12 Vdc + 5% (DUOX)
- Consumo total: 88 mA +10% (STANDBY); 134 mA +10% (TFT ENCENDIDO)
- Temperatura de funcionamiento: -20ºC, 70ºC
- Humedad relativa: 5% - 95 %
- Compatible con amplificadores audio V 11.12 y video V 11.12.12
Medida Módulo Display.
- Módulo W: 105,2x95 mm (ancho-alto).
Placa de la Serie 7.
- Medidas placa: 130x341 mm (ancho-alto).
- Medidas caja empotrar: 115x328x45 mm (ancho-alto-profundo).
-Medidas caja superficie: 130x341x33 mm (ancho-alto-profundo).
Alimentación: 18 Vdc
La llamada a la vivienda se realiza mediante la introducción del código correspondiente asignado a la vivienda + la tecla «campana».
Directorio electrónico: permite la búsqueda de los nombres (propietarios de las viviendas...) a través del display y de los botones de navegación.
Control de Acceso: a través del teclado numérico incorpora funciones de control de acceso mediante códigos de teclado (previamente programados).
Consumo:
- en reposo: 260 mA.
- audio activo: 580 mA.
IPK-437
Potencia audio sentido vivienda-calle: 2W
Potencia audio sentido calle-vivienda: 0,15W
Volumen regulable en ambos sentidos
Temperatura funcionamiento: -10 a 60 ºC
Medidas del producto embalado: 36x13,8x7 cm
EAN 13: 8424299073873
Código EAN: 8424299738710
