# Vivienda domótica - de Fermax

- Propiedad del archivo: CONSTRUNARIO
- Formato: FIEBDC-3/2012
- Programa: Construnario Versión 3.51
- Fecha de los precios: 08/01/2024
- Divisa: EUR
- Código: fermax-elect (09/01/2024)

**Viv_Dom** u Vivienda domótica - de Fermax

| Código | Ud | Descripción | Rendimiento |
|---|---|---|---|
| MonVeoXSDuoxWiFi | u | Monitor videoportero vivienda | 1.000 |
| Domotica001 | u | Domótica vivienda | 1.000 |

## Precios auxiliares

**MonVeoXSDuoxWiFi** u Monitor videoportero vivienda
Monitor videoportero manos libres con pantalla de 4,3" a color.
Conexión WiFi para desvío de llamadas a dispositivos móviles.

| Código | Ud | Descripción | Rendimiento |
|---|---|---|---|
| FMX09449 | u | Monitor modelo Veo-XS WIFI 4,3 duox, referencia 9449 de Fermax (material) | 1.000 |
| FMX09447 | u | Conector para monitor modelo Veo/Veo-XS DUOX, referencia 9447 de Fermax (material) | 1.000 |

**Domotica001** u Domótica vivienda
Prestaciones Domóticas
Climatización:
Sistema de control de temperatura general ( Aerotemia).
Funciones ofertadas:
o Selección de temperatura.
o Realización de cronoescenarios.
o Control remoto de la instalación.
Iluminación:
o Control On/Off de iluminación general.
o Posibilidad de ejecutar hasta 99 escenas según programación.
Seguridad y alarmas técnicas:
o Detección de intrusión en 1 zona con aviso de detección a teléfonos móviles mediante mensajes emergentes.
o Detección de inundación en 4 zonas con aviso de detección a teléfonos móviles mediante mensajes emergentes y cierre de la electroválvula de agua. (Electroválvula no incluida).
o Detección de incendio en 1 zona con aviso de detección a teléfonos móviles mediante mensajes emergentes.
Persianas:
o Control de 4 persianas y/o estores motorizados, con posibilidad de manejo en local desde mecanismos convencionales o de forma centralizada desde interfaz táctil.
o Posibilidad de ejecutar escenas como bajada/subida general según programación.

| Código | Ud | Descripción | Rendimiento |
|---|---|---|---|
| FMX09883 | u | Smart Touch Plus/Pantalla 4,3" V blanca, referencia 9883 de Fermax (material) | 1.000 |
| FMX09875 | u | SIFBUS-E/Detector de movimientos por infrarrojos empotrar Busing, referencia 9875 de Fermax (material) | 1.000 |
| FMX09888 | u | DTV BUS/Detector de incendios Termvel. Busing, referencia 9888 de Fermax (material) | 1.000 |
| FMX09886 | u | SIN-BUS/Sonda inundación Busing, referencia 9886 de Fermax (material) | 1.000 |
| FMX09850 | u | 2E2S/Módulo 2 entradas 2 salidas, referencia 9850 de Fermax (material) | 5.000 |
| FMX09982 | u | Alimentador cámara auxiliar CCTV, referencia 9982 de Fermax (material) | 1.000 |
| FMX09856 | u | Endbus/Terminador Busing, referencia 9856 de Fermax (material) | 1.000 |

## Recursos

**FMX09447** u Conector para monitor modelo Veo/Veo-XS DUOX, referencia 9447 de Fermax
Para montaje del monitor sobre la superficie de la pared.
Medidas del producto: 14,7 x 10 x 1,35 cm
ESPECIFICACIONES TÉCNICAS
Peso: 0,0829 kg
Medidas del producto embalado: 15,5x11x1,6 cm
Código EAN: 8424299094472

**FMX09449** u Monitor modelo Veo-XS WIFI 4,3 duox, referencia 9449 de Fermax
VEO-XS WIFI está equipado con conexión Wi-Fi que permite el desvío de llamadas a dispositivos móviles. Gracias a la aplicación BLUE de Fermax, disponible de forma gratuita en Play Store y App Store, las funciones del videoportero se pueden gestionar directamente desde un móvil o tablet, para conectarte a tu hogar, estés donde estés.
El monitor VEO-XS WIFI DUOX manos libres se caracteriza por su reducido tamaño y espesor, extra-plano. Gracias a su menú OSD y a la disposición de los pulsadores, su interacción con el usuario resulta sencilla e intuitiva. Fabricado en plástico ABS de alto impacto. Acabado texturizado para facilitar la limpieza y protección ultravioleta para que sea más resistente a la luz solar. Incluye una pantalla panorámica a color de 4,3” (16:9). Su diseño balanceado de líneas puras es distintivo, moderno y minimalista.
ESPECIFICACIONES TÉCNICAS
CARACTERÍSTICAS GENERALES
- Tecnología: DUOX (full digital 2 hilos no polarizados)
- Sistema Audio/Video: Audio/Video Color
- Montaje: En superficie (solicitar aparte conector ref. 9447)
- Comunicación manos libres: Sí
- Comunicación opcional Pulsar-para-hablar (Press-to-talk): Sí
- Versión con bucle inductivo: Sí (monitor ref. 9459)
- Dimensiones de la pantalla: 4,3” (Panorámica 16:9)
- Resolución de la pantalla (H x V): 480 x 272
- Color del producto: Blanco mate
- Pulsadores totales: 5
- Tipo de pulsadores: Mecánicos (silicona)
- Número de leds para señalizaciones luminosas: 4 (rojo, azul, verde con varios estados y blanco para Wifi
PROGRAMACIÓN DE LA DIRECCIÓN DEL TERMINAL
- Desde el terminal: Desde menú OSD
- Desde la placa o conserjería: Sí
- Desde la placa mediante el timbre de puerta (sin entrar en la vivienda): Sí
FUNCIONES
- Captura automática de fotos (PHOTOCALLER): Sí (1 foto/llamada, hasta 150 fotos, 320 x 240 pixels). Esta función puede ser habilitada por el usuario. Deshabilitada por defecto
- Llamada a central de conserjería: Sí (desde pulsador de apertura de puerta)
- Autoencendido: Sí (hasta 3 placas/cámaras)
- Menú OSD en pantalla: Sí
- Pulsador para función adicional F1: Sí (envío de negativo y/o comando)
- Función adicional F2 desde pantalla: Sí (sólo comando, no negativo)
- Timbre de puerta con melodía diferenciada de la placa: Sí
- Conexión para disp. adic. (ext. de llamadas, act. de luces y timbres, etc.): Sí (ref. 2040, ref. 2438, ref. 3257)
- Terminales adicionales con la misma dirección: Sí, máximo 2 terminales adicionales (podría necesitarse una fuente de alimentación adicional)
- Doormatic (función apertura para profesionales): Sí (configurable hasta 12 h). Led verde activado.
- Posibilidad de actualizar remotamente la versión de firmware del monitor: Sí
AJUSTES
- Fecha y hora: Sí (manual y automáticamente desde internet vía wifi)
- Selección de melodías: Sí (5)
- Regulación de volumen de llamada: Sí (10 niveles por menú OSD y rueda deslizante)
- Función no molestar: Sí (por menu OSD) + Señalización por led rojo
- Regulación de volumen de audio de conversación: Sí (10 niveles por menú OSD y rueda deslizante)
- Regulación de brillo, contraste y color: Sí (por menú OSD)
CARACTERÍSTICAS TÉCNICAS
- Dimensiones del producto (Ancho x Alto x Profundo mm): 125 x 165 x 21
- Tiempo para responder o abrir desde que se produce la llamada: 30 s.
- Tiempo de conversación: 90 s.
- Privacidad de la conversación: Yes
- Tensión de alimentación: 18 Vcc
- Consumo máximo: 6.9 W
- Consumo en reposo (emparejado y conectado): 1.3 W
- Temperatura de funcionamiento (ºC); Humedad: [-5ºC, +40ºC]; [0%, 90%]
- Adaptador de línea incluido en el monitor: Sí (A, C, posición por defecto OFF)
- Bornes: Bin, Bin, Bout, Bout, -, A+, F1, T
Código EAN: 8424299094496

**FMX09850** u 2E2S/Módulo 2 entradas 2 salidas, referencia 9850 de Fermax
Actuador provisto de 2 salidas de relé libres de potencial, con un poder de corte de 10 A por salida, y 2 entradas de baja tensión, referidas a la masa del BUS. El funcionamiento de cada una de las entradas es programable.
ESPECIFICACIONES TÉCNICAS
Alimentación: 230 Vac
Consumo: 100 mA (BUS)
Dimensiones: 50 x 35 x 25 mm
Montaje en caja de registro
Peso: 0,0605 kg
Medidas del producto embalado: 11x3,9x6,5 cm
EAN 13: 8424299098500
Código EAN: 8424299098500

**FMX09856** u Endbus/Terminador Busing, referencia 9856 de Fermax
Terminador de BUS microcontrolado que permite la monitorización del BUS y la detección de posibles errores, mediante la visualización de colisiones, falta de ACKs, etc.
ESPECIFICACIONES TÉCNICAS
Alimentación: 12 Vdc (BUS)
Consumo: 25 mA (BUS)
Dimensiones: 42 x 42 x 15 mm
Montaje empotrado en caja de registro
Peso: 0,0307 kg
Medidas del producto embalado: 11x3,9x6,5 cm
EAN 13: 8424299098562
Código EAN: 8424299098562

**FMX09875** u SIFBUS-E/Detector de movimientos por infrarrojos empotrar Busing, referencia 9875 de Fermax
Detector de movimiento por infrarrojos para conexión a BUSingR. Dispone de un ángulo de detección de 360o con un área de 5 m de diámetro a 2,5 m de altura. Posibilidad de programar los eventos deseados en la detección y al finalizar esta.
ESPECIFICACIONES TÉCNICAS
• Alimentación: 12 Vdc (BUS)
• Consumo: 40 mA (BUS)
• Dimensiones: O36 (visible) x O25 (empotrable) x 50 mm
• Montaje empotrado en techo o pared interior
Peso: 0,0339 kg
Medidas del producto embalado: 11x3,9x6,5 cm
EAN 13: 8424299098753
Código EAN: 8424299098753

**FMX09883** u Smart Touch Plus/Pantalla 4,3" V blanca, referencia 9883 de Fermax
Pantalla táctil vertical a color de 4,3”, totalmente personalizable y conexión WiFi integrada y posibilidad de acceso remoto
Interfaz táctil capacitiva vertical que permite controlar y monitorizar todos los dispositivos de una instalación mediante iconos alusivos sobre imágenes personalizables. La apariencia será completamente editable, desde la imagen de fondo, hasta los colores de iconos y textos, los controles, etc., pudiendo crear hasta 6 temas diferentes que podrán ser programados para que cambien automáticamente a la hora que se desee. De esta forma se puede personalizar totalmente el pulsador al lugar donde vaya a ser instalado.
Pensado para mostrar todos los controles en una única página. Como complemento, una pestaña inferior permitirá gestionar todo lo referente al control del clima vinculado a la sonda de temperatura que incorpora. No obstante, en caso de ser necesario, se podrán incluir hasta un máximo de 32 controles, distribuidos en 4 páginas (8 controles por página) cuya navegación se realiza mediante un simple desplazamiento lateral.
El pulsador, integra la capacidad de generar una red Wifi que le permitirá ser controlado en local desde tu dispositivo iOS o Android, simplemente descargando las aplicaciones oficiales de Ingenium.
Otras funcionalidades interesantes con las que cuenta el nuevo pulsador vertical podrían ser los atajos gestuales que permiten ejecutar acciones por defecto con un simple movimiento mientras la pantalla permanezca en reposo, el soporte multilenguaje y aspectos de seguridad como el bloqueo mediante código numérico o la restricción de acceso al menú de herramientas.
ESPECIFICACIONES TÉCNICAS
Resolución: 480 × 800 píxeles
Color: 18-bit
Alimentación: 12 Vdc (BUS)
Consumo: 380 mA (BUS)
Tamaño: 129 x 88 x 4 mm (13 mm de profundidad)
Opción de acabado negro o blanco
Programación: Actualización FTP
Peso: 0,2547 kg
Medidas del producto embalado: 4x15,8x11,5 cm
EAN 13: 8424299098838
Código EAN: 8424299098838

**FMX09886** u SIN-BUS/Sonda inundación Busing, referencia 9886 de Fermax
Detector vertical para conexión a BUSing®. Posibilidad de conectar varios detectores con topología BUS. Posibilidad de programar los eventos deseados en la detección y al finalizar esta.
ESPECIFICACIONES TÉCNICAS
Alimentación: 12 Vdc (BUS)
Consumo: 40 mA (BUS)
Dimensiones: 65 x 35 x 10 mm
Montaje en superficie a 2 mm del suelo
Peso: 0,034 kg
Medidas del producto embalado: 11x3,9x6,5 cm
EAN 13: 8424299098869
Código EAN: 8424299098869

**FMX09888** u DTV BUS/Detector de incendios Termvel. Busing, referencia 9888 de Fermax
Para detección de incendios en zonas donde es habitual la presencia de humos (detecta cambios bruscos de temperatura). Posibilidad de programar los eventos deseados en la detección y al finalizar esta.
ESPECIFICACIONES TÉCNICAS
Alimentación: 12 Vdc (BUS)
Consumo: 25 mA (BUS)
Dimensiones: 60 x 85 x 58 mm
Montaje en superficie en techo
Disponible en version inalámbrica (Ref: DTV-W)
Peso: 0,0899 kg
Medidas del producto embalado: 10x6,2x8,5 cm
EAN 13: 8424299098883
Código EAN: 8424299098883

**FMX09982** u Alimentador cámara auxiliar CCTV, referencia 9982 de Fermax
Fuente de alimentación 12VDC / 1300mA. Fuente estabilizada, con protección de cortocircuito, sobre intensidad y sobre tensión.
Código EAN: 8424299099828
