# Full valve mechanism extender, reference BSPCN12 from Heliroma HELISYSTEM® serie. Dimensions: 1/2"

- Owner of the file: CONSTRUNARIO
- Format: FIEBDC-3/2012
- Program: Construnario Versión 3.51
- Date of prices: 16/01/2025
- Currency: EUR

**BSPCN12** u Full valve mechanism extender, reference BSPCN12 from Heliroma HELISYSTEM® serie. Dimensions: 1/2"
Price: 11.38
Applied with: HELISYSTEM; ROMAFASER; ROMAKLIMA, ROMAFASER CT; ROMAKLIMA CT pipes Material: Upper part: Nickel Plated Brass / Body Mechanism: Brass Standards: EN ISO 15874 Unit: pc Application: Hot and Cold Sanitary Water Supply systems, Central Heating, Air Conditioning HVAC, Industrial and Food Fluids, Pool systems, Naval industry
