# Lámina bituminosa acústica autoadhesiva Insoplast AA 6 de Soprema

- Propiedad del archivo: CONSTRUNARIO
- Formato: FIEBDC-3/2012
- Programa: Construnario Versión 3.51
- Fecha de los precios: 16/01/2024
- Divisa: EUR

**00111389_SOP** m2 Lámina bituminosa acústica autoadhesiva Insoplast AA 6 de Soprema
Precio: 11.55
INSOPLAST® AA es una lámina armada de base bituminosa con carga para aplicación como aislamiento acústico en edificación. Incorpora una capa autoadhesiva en una de sus caras que permite su aplicación directa sobre la mayoría de superficies. Descripción Terminación por la otra cara con un film de polietileno de protección. Disponible en 6mm. y en formato de rollos o placas. VENTAJAS · Incrementa la masa de paramentos ligeros y rígidos como placas de yeso laminar, chapas o maderas, consiguiendo un mayor rendimiento acústico. · Mejora el aislamiento a bajas frecuencias y la resonancia de materiales rígidos. · Flexible y adaptable a cualquier tipo de forma y superficie irregular. · Gran adherencia a cualquier superficie gracias a la capa auto adhesiva. · No necesita fijaciones. · Fácil de manipular y cortar. · Resistente al frío y al calor. · No absorbe agua. · Puede actuar como barrera de vapor · Imputrescible. APLICACIÓN · Aislamiento a ruido aéreo en tabiquería y trasdosados de placa de yeso laminar. · Aislamiento a ruido aéreo en techo de placa de yeso laminar · Combinación con materiales fonoabsorbentes para aislamiento acústico en cavidades Puesta en obra SOPORTE: · Admite gran parte de los soportes constructivos habituales (yeso laminar, metal, DM,…). El soporte debe ser regular, liso, limpio, seco y tener la adecuada planimetría. Además debe estar libre de elementos que puedan dañar la lámina. Se realizarán pruebas de adherencia cuando esté previsto colocar la lámina sobre algún tipo de soporte no habitual o que incorpore algún tipo de tratamiento superficial. COLOCACIÓN DE LA LÁMINA: · Se retirará el papel siliconado protector y se encarará la lámina sobre el soporte presionando a continuación por todos los puntos para una buena adherencia. Cuando se aplique el producto en rollos, si el tramo de producto es muy grande o se aplica enrollado, se recomienda retirar progresivamente el papel protector para facilitar su colocación. El adhesivo está diseñado como adhesivo de montaje para facilitar la colocación y evitar la perforación de la lámina, en ningún caso está diseñado con la función de mantener fijado el producto al soporte si no existe ningún otro elemento que fije, sujete o presione la lámina. JUNTAS: · Solapar 5 cm. tanto en sentido vertical como horizontal. Para su aplicación como aislante acústico entre placas de yeso laminar, para evitar el incremento de espesor en la zona de la junta, el producto se colocará a testa y se sellará la junta con cinta adhesiva. Debe tenerse siempre la precaución de sellar correctamente las juntas, ya que pequeñas aberturas pueden reducir el nivel de aislamiento acústico que se desea alcanzar. Acondicionamiento INSOPLAST AA 6 Masa: 6 kg/m2.. Espesor: 4,5 mm. Dimensión del rollo: 7 m x 1 m. 23 rollos por palet. 161 m2 por palet INSOPLAST PLACAS AA 6 Masa: 6 kg/m2.. Espesor: 4,5 mm. Dimensión del rollo: 1,2 m x 1 m. 125 placas 150 m2 por palet
