# Cinta de aluminio reforzada TECLIT Alutape, referencia 233296 de ROCKWOOL. Medidas: 5000 x 10

- Propiedad del archivo: CONSTRUNARIO
- Formato: FIEBDC-3/2012
- Programa: Construnario Versión 3.51
- Fecha de los precios: 17/01/2024
- Divisa: EUR

**RWE233296** u Cinta de aluminio reforzada TECLIT Alutape, referencia 233296 de ROCKWOOL. Medidas: 5000 x 10
Precio: 74.11
Cinta de aluminio reforzada TECLIT Alutape especialmente diseñada para el Sistema TECLIT. Aplicación Producto complementario para el sellado de juntas en los productos Coquilla TECLIT PS 200 y Lamela TECLIT LM 200. Ventajas Gran poder de adherencia y sellado. Alta durabilidad. Instalación simple y rápida.
