# Barniz de poliuretano alifático monocomponente, Mariseal® 400. Teja. Envase: 5 kg

- Propiedad del archivo: CONSTRUNARIO
- Formato: FIEBDC-3/2012
- Programa: Construnario Versión 3.51
- Fecha de los precios: 11/07/2024
- Divisa: EUR

**MIM_299** kg Barniz de poliuretano alifático monocomponente, Mariseal® 400. Teja. Envase: 5 kg
Precio: 30.04
Barniz de poliuretano alifático monocomponente, de aplicación líquida y secado en frío, para tránsito ligero de personas Aplicaciones • Impermeabilización de cubiertas • Protección de la espuma de poliuretano • Impermeabilización y protección de estructuras de hormigón como puentes, etc. • Impermeabilización de superficies de metal. Aplicado en superficies con tránsito ligero de personas ofrece un acabado brillante, de color estable que no enmarillece. Propiedades • Fácil aplicación (en rodillo o airless). • Color estable. • Superficie brillante fácil de limpiar. • No amarillea como el poliuretano aromático. • Resistente al agua. • Resistente a la helada. • Mantiene sus propiedades mecánicas entre los -30ºC y los +90ºC. • La superficie impermeabilizada es transitable por personas.
