# Condensador CLZ-FP-44/12,5-HD, referencia R2H54D de Circutor

- Propiedad del archivo: CONSTRUNARIO
- Formato: FIEBDC-3/2012
- Programa: Construnario Versión 3.51
- Fecha de los precios: 29/01/2024
- Divisa: EUR

**R2H54D** u Condensador CLZ-FP-44/12,5-HD, referencia R2H54D de Circutor
Precio: 114.94
Los condensadores tubulares CLZ son condensadores en envolvente tubular, del tipo seco, que cubren una amplia gama de potencias y tensiones tanto a 50 como 60 Hz. Su sistema diseño, así como los procesos de fabricación y ensayo, hacen que los condensadores tubulares CLZ presenten un gran nivel de calidad y una gran longevidad. Nueva tecnología de refrigeración. Código EAN: 8433059223175
