# Dispersión acuosa de derivados vinílicos, referencia FIXO-B® de Promat. Alto peso molecular y alto grado de polimerización

- Propiedad del archivo: CONSTRUNARIO
- Formato: FIEBDC-3/2012
- Programa: Construnario Versión 3.51
- Fecha de los precios: 30/01/2024
- Divisa: EUR

**4059006_PRO** kg Dispersión acuosa de derivados vinílicos, referencia FIXO-B® de Promat. Alto peso molecular y alto grado de polimerización.
Precio: 8.62
Dispersión acuosa de derivados vinílicos, referencia FIXO-B® de Promat. Alto peso molecular y alto grado de polimerización. Color: Claro Alcalinidad aprox.: 5 pH Densidad (kg/mm³ ± 0.05kg/l): 1 g/cm³ Viscosidad (Pa.s a 20°C): 320 cps Contenido sólido (%): 7 % Tiempo de curado aprox (en horas a 20ºC): 1 h Temperatura min de aplicación: 5 °C Temperatura max de aplicación: 38 °C Aplicaciones: Como puente de unión y preparación superficial previa a la aplicación del PROMASPRAY®-F250 y PROMASPRAY®-T sobre soportes de tipo hormigón.
