# Placa ligera de silicato cálcico de gran formato, referencia PROMATECT®-AD de Promat. 1200x2500mm. Espesor: 40 mm

- Propiedad del archivo: CONSTRUNARIO
- Formato: FIEBDC-3/2012
- Programa: Construnario Versión 3.51
- Fecha de los precios: 30/01/2024
- Divisa: EUR

**5914_PRO** u Placa ligera de silicato cálcico de gran formato, referencia PROMATECT®-AD de Promat. 1200x2500mm. Espesor: 40 mm
Precio: 302.99
Placa ligera de silicato cálcico de gran formato, referencia PROMATECT®-AD de Promat. 1200x2500mm. Espesor: 40 mm Reacción al fuego: A1, non-combustible Use Category: z1, z2 Alcalinidad aprox.: 9 pH Resistencia aprox a la difusión de la humedad (µ): 3,2 Valores de resistencia estática Resistencia a la tracción longitudinal: 1,2 N/mm² Resistencia a la compresión (perpendicularmente a la superficie de la placa): 5,5 N/mm² Aplicaciones: Conductos de ventilación y extracción. Beneficios: Placa muy ligera. Uso en interior y exterior. Diseñada específicamente para conductos con carga de aire. PROMATECT®-AD es una placa de silicato cálcico de baja densidad y no combustible, que se utiliza para la construcción de conductos resistentes al fuego y revestimiento de conductos de chapa metálica. PROMATECT®-AD es de color gris apagado y tiene una superficie lijada suave en una cara con una textura ligeramente alveolada en la cara posterior. PROMATECT®-AD es resistente a los efectos de la humedad y no se deteriorará físicamente cuando se use en condiciones húmedas o húmedas. Las características de rendimiento no se degradan con la edad o la humedad. Las superficies no tratadas absorberán agua, lo que puede causar cierta pérdida de resistencia, pero recuperará la fuerza completa después del secado. No fomenta el crecimiento de moho y es resistente al ataque de insectos o alimañas. PROMATECT®-AD es químicamente inerte y resistente a ácidos y álcalis diluidos.
